# Ellers Ecke Wipperfürth
Angebotsaufforderung (GAEB DA XML 3.2, DA83)
Projekt: 2023-07
Währung: EUR
Vergabeart: Beschränkte Ausschreibung
Erstellt mit: GXML Toolbox V3.3 R20200224, ORCA AVA 23.2.1 - Professional Edition 23.02.01, 15.01.2026

## Vorbemerkungen
VORBEMERKUNGEN

Bauherrin:
Hansestadt Wipperfürth
Marktplatz 1
51688 Wipperfürth

Adresse des Baufelds:
Hochstraße 30 a / Untere Straße 2
51688 Wipperfürth

Baubeschreibung:

Auf der vorhandenen Grünfläche entsteht ein innerstädtischer Park mit Weg, Sitzgelegenheiten und einem Spielplatz. Besonderheit ist das große Spielschiff "Hanse-Kogge". Neben Rasenflächen werden mehrere Beete angelegt.

Auf der vorhandenen Grünfläche befinden sich fußläufige Wege, mehrere kleine Spiel- und Ausstattungsgegenstände sowie ein Brunnen, der über Solaranlagen betrieben wurde, seit Jahren aber schon nicht mehr funktioniert. Die Flächenbefestigungen, der Brunnen und ein Großteil der Ausstattung werden zurückgebaut. Der vorhandene Baumbestand bleibt erhalten und wird durch Neupflanzungen ergänzt.

Baumschutz:

Oberste Priorität hat der Schutz der drei Bestandsbäume und insbesondere des großen Ahorns mittig auf der Fläche. Dessen Kronentraufbereich wird während der gesamten Baumaßnahme größtenteils mit Bauzäunen geschützt und darf zu keinem Zeitpunkt befahren werden.
Arbeiten im Wurzelraum der Bäume lassen sich nicht vermeiden. Sollte der Bieter dagegen grundlegende Bedenken haben, wird von einer Angebotsabgabe abgeraten. Das Leistungsverzeichnis umfasst mehrere Positionen zum Schutz der Baumwurzeln sowie zur Versorgung beschädigter Wurzeln. Auch der Einsatz eines Saugbaggers ist ausgeschrieben, wird aber nur bei Bedarf und nach vorheriger Rücksprache mit der Bauleitung verwendet.

Andienbarkeit / Lagerflächen:

Die Baustelle ist über die Untere Straße andienbar (Einbahnstraße). Um die Fläche zu erreichen muss ein platzartig aufgeweiteter Bürgersteig überfahren werden. Dieser kann in Teilen als Lagerfläche dienen. Erhöhte Bordsteine gibt es nicht.
Auf den Fuß-, Rad- und KFZ-Verkehr ist unbedingt Rücksicht zu nehmen. Die Nutzbarkeit des Bürgersteigs muss stets gewährleistet sein.
Auf dem Baufeld steht - auch aufgrund des Baumschutzes - nur sehr begrenzt Platz zur Verfügung. Durch den Auftraggeber (AG) wird eine Lagerfläche außerhalb zur Verfügung gestellt, Größe mind. 15 x 15 m. Sie befindet sich in ca. 2 km Entfernung neben dem Friedhof an der Weststraße. Der Auftragnehmer (AN) hat die dortige Lagerfläche auf eigene Kosten zu sichern.
Alle Lagerflächen, die Straßen und Bürgersteige sowie die Lagerfläche am Friedhof sind auf Kosten des AN sauber zu halten und nach Beendigung der Baumaßnahme in ihren ursprünglichen Zustand zu versetzen.

Insbesondere die beengte Situation auf dem Baufeld ist eine Herausforderung. Die Lieferung von Material und v.a. des großen Spielgerätes können nur an der Straße erfolgen. Das Verfahren an den Einbauort im Baufeld muss mit kleinem Gerät erfolgen.
Dem Bieter wird empfohlen sich vor Angebotsabgabe einen Eindruck vor Ort zu verschaffen.

Baugrund:

Ein Baugrundgutachten liegt nicht vor. Abzufahrende Schüttgüter sind auf die außerhalb liegende Lagerfläche zu verfahren und - sofern notwendig - dort durch den AN beproben zu lassen und zur Entsorgung abzufahren. Diese Leistungen werden über entsprechende Positionen im Leistungsverzeichnis vergütet.

Netzanschlüsse:

Teil der ausgeschriebenen Bauleistung ist die Erstellung von Beleuchtungs- und Trinkwasseranlagen. Die Tiefbauarbeiten bis zur Anschlussstelle an das öffentliche Strom- und Wassernetz sowie die Verlegung von den Leitungen und deren Anschluss an die Verbrauchsstellen sind Aufgabe des AN. Der Betrieb des AN, bzw. die zu benennenden Nachunternehmer, müssen auf diese Arbeiten eingestellt sein und sie fachgerecht und nach Vorgaben des örtlichen Netzbetreibers BEW ausführen können.

Andere Gewerke:

Andere Gewerke sind im Baufeld nicht tätig. Einzige Ausnahme ist der Netzbetreiber, der die Anschlüsse an das Strom- und Wassernetz im Bürgersteig erstellt.

Baustrom / Bauwasser:

Strom und Wasser werden nicht zur Verfügung gestellt und sind von dem AN selbst zu organisieren.

ZEITPLAN

Bestellung Spielgerät: unmittelbar nach d. Beauftragung
Baustart:  Winter / Frühjahr 2026
Fertigstellung:  Frühjahr / Sommer 2026
Pflanzarbeiten:  bis Ende März 2026
  oder Oktober / November 2026
Fertigstellungpflege: bis zum Anwuchserfolg,
  bei Gehölzen:
     - bis Juli 2026 (bei einer Frühjahrspflanzung)
     - bis Juli 2027 (bei einer Herbstpflanzung)

Der Auftraggeber behält sich vor den Zeitplan zu konkretisieren.

SONSTIGE VERTRAGSBEDINGUNGEN

- Die VOB Teil A, B und C in der jeweils zum Ausschreibungsdatum gültigen Fassungen gilt als vereinbart.

- Sämtliche Leistungen für das Einrichten, Vorhalten und Räumen der Baustelleneinrichtung bis zur Beendigung der Bautätigkeit sind in die Einheitspreise einzukalkulieren. Dies bezieht sich insbesondere auf alle notwendigen übergeordneten Maßnahmen für die Herstellung der nachfolgend genannten Leistungen, benutzte Flächen und Einrichtungen.

- Umliegende Flächen, die nicht als Lagerflächen ausgewiesen werden, dürfen durch die Baumaßnahmen nicht beschädigt werden. Eine Lagerung von Geräten oder Materialien ist auf diesen Flächen untersagt. Der Verkehr auf den umliegenden Straßen und Wegen darf nicht beeinträchtigt werden.

- Alle durch den AN verursachten Verschmutzungen im Zuge seiner Leistungen, sowohl innerhalb der Baustelle, als auch auf den umliegenden Flächen, sind unaufgefordert und unverzüglich auf Kosten des AN zu beseitigen.

- Der AN hat sich vor Ausführung der Arbeiten über die Lage von Leitungen, Kabeln, Dränen, Kanälen u.ä. beim AG und bei den für die Ver- und Entsorgungsanlagen zuständigen Trägern zu unterrichten. Diese Leistung ist in die Einheitspreise mit einzukalkulieren.

- Die Tiefe von Kabel- und Leitungsgräben wird ab der tiefsten Planumsebene abgerechnet.

- Die Materiallieferung ist in die Einheitspreise einzurechnen, wenn der Positionstext nichts anderes besagt.

- Beabsichtigt der Bieter andere Materialien als ausgeschrieben vorzuschlagen, so hat er mit der Angebotsabgabe den Nachweis der Gleichwertigkeit zu erbringen und den Einheitspreis für diese Materialien im Anschreiben besonders auszuweisen. Dies gilt für alle Positionen mit dem Zusatz "oder gleichwertig (o.gl.)".
Wird vom Bieter für das ausgeschriebene Fabrikat mit der Angebotsabgabe kein gleichwertiges Material angeboten oder konnte vom Bieter für das von ihm vorgeschlagene Material der Nachweis der Gleichwertigkeit mit der Angebotsabgabe nicht erbracht werden, so ist vom Bieter das in der jeweiligen Position der Leistungsbeschreibung geforderte Fabrikat zu liefern.

- Einige im Leistungsverzeichnis genannten Produkte werden entgegen der Produktneutralität auf Anweisung des AG mit Hersteller genannt. Andere oder gleichwertige Produkte sind in diesen Fällen nicht zulässig.

- Alle Schotter und Bodenmassen sind über Wiegescheine nachzuweisen. Die Wiegescheine haben den Anforderungen gem. ZVB/E-StB 2018 zu entsprechen und sind innerhalb einer einwöchigen Frist der Bauleitung zur Unterschrift vorzulegen. Die Unterschrift bestätigt lediglich, dass die Leistung erbracht worden ist, und gilt nicht als Anerkennung der aufgeführten Massen. Sie verpflichtet den AG nicht zur Zahlung.
Alle Wiegescheine sind der Schlussrechnung beizulegen.

- Im Falle einer CAD gestützten Abrechung, sind zusätzlich zu den Papierplänen die zu Grunde gelegten Dateien mit der Schlussrechnung im DWG Format zu übergeben.

- Zu entsorgende Materialien sind ausschließlich auf staatlich anerkannten Deponien / Recyclinganlagen zu entsorgen. Entsorgungsnachweise sind unaufgefordert dem AG zu übergeben. Der Verbleib der Materialien ist eindeutig zu dokumentieren. Die Kosten für die Entsorgung sind stets in die einzelnen Positionen einzupreisen.

- Die Entsorgung aller bei den Arbeiten des AN anfallenden Stoffe, Abfälle, Restmaterialien, etc. ist Bestandteil der Leistung des AN und durch ihn vorzunehmen.

- Der AN hat sicherzustellen, dass stets eine ausreichende personelle Bestückung auf der Baustelle gewährleistet ist.

- Ein deutschsprachiger verantwortlicher Fachbauleiter ist durch den AN zu benennen. Während der Ausführung ist die Anwesenheit dieser Person auf der Baustelle zu garantieren. Ein Wechsel des benannten Fachbauleiters ist nur mit Zustimmung des AG möglich.

- Stundenlohnarbeiten werden nur vergütet, wenn sie als solche vor ihrem Beginn ausdrücklich vereinbart worden sind. Stundenzettel sind der Bauleitung unverzüglich, spätestens aber nach einer Woche nach Ausführung vorzulegen und abzeichnen zu lassen.
Die Unterzeichnung der Stundenlohnzettel verpflichtet den AG nicht zur Zahlung, sie stellt nur eine Bestätigung dar, dass die angegebenen Leistungen erbracht worden sind und das Material verbraucht worden ist. Preisangaben auf den Stundenzetteln verpflichten den AG nicht.

- Der AN hat vor Baubeginn einen Bauzeitenplan (2-fach) vorzulegen. Dieser muss mit dem Auftraggeber abgestimmt und während der Baumaßnahme angepasst bzw. fortgeschrieben werden.

## 01 Außenanlagen

### Titel 21 Herrichten

#### Untertitel 21.2 Abbruchmaßnahmen

**21.2.1 Fahrradständer ausbauen, lagern, Pflaster wiederherstellen**
Ausstattungsgegenstände einschl. Fundamente ausbauen. Gegenstände säubern und zur Wiederverwendung im Baustellenbereich lagern. Pflasterbelag wiederherstellen.

Gegenstand: Fahrradständer
Material:  Edelstahl
Maße:  ca. 80 x 80 cm
Bettung:  Beton, 1 Fundament

Einschl. Abfuhr der unbrauchbaren Teile und Fundamente zur Verwendung des AN.
Anfallende Stoffe sind auf einer zugelassenen Deponie / Recyclinganlage zu entsorgen.

Einschl. Wiederherstellen des Pflasterbelags nach dem Ausbau. Passende Betonpflastersteine sind bauseits vorhanden. Bettungsmaterial ist zu liefern. Einschl. aller Schnitt- und Passarbeiten.
Menge: 3,000 St

**21.2.2 Parkbank ausbauen, lagern, Pflaster wiederherstellen**
Ausstattungsgegenstände einschl. Fundamente ausbauen. Gegenstände säubern und zur Wiederverwendung im Baustellenbereich lagern. Pflasterbelag wiederherstellen.

Gegenstand: Parkbank mit zwei Standfüßen
Material:  Edelstahl
Maße:  LxH ca. 180 x 90 cm
Bettung:  Beton, 2 Fundamente

Einschl. Abfuhr der unbrauchbaren Teile und Fundamente zur Verwendung des AN.
Anfallende Stoffe sind auf einer zugelassenen Deponie / Recyclinganlage zu entsorgen.

Einschl. Wiederherstellen des Pflasterbelags nach dem Ausbau. Passende Betonpflastersteine sind bauseits vorhanden. Bettungsmaterial ist zu liefern. Einschl. aller Schnitt- und Passarbeiten.
Menge: 1,000 St

**21.2.3 Abfalleimer ausbauen, lagern, Pflaster wiederherstellen**
Ausstattungsgegenstände einschl. Fundamente ausbauen. Gegenstände säubern und zur Wiederverwendung im Baustellenbereich lagern. Pflasterbelag wiederherstellen.

Gegenstand: Abfalleimer, rund
Material:  Edelstahl
Maße:  HxB ca. 85 x 45 cm
Bettung:  Beton, 1 Fundament

Einschl. Abfuhr der unbrauchbaren Teile und Fundamente zur Verwendung des AN.
Anfallende Stoffe sind auf einer zugelassenen Deponie / Recyclinganlage zu entsorgen.

Einschl. Wiederherstellen des Pflasterbelags nach dem Ausbau. Passende Betonpflastersteine sind bauseits vorhanden. Bettungsmaterial ist zu liefern. Einschl. aller Schnitt- und Passarbeiten.
Menge: 1,000 St

**21.2.4 Straßenschild ausbauen, lagern**
Ausstattungsgegenstände einschl. Fundamente ausbauen. Gegenstände säubern und zur Wiederverwendung im Baustellenbereich lagern.

Gegenstand: Schild mit Ortsbezeichnung
  "Hochstraße 28a", einschl. Pfosten
Material:  Metall
Gesamthöhe: ca. 2,5 m
Bettung:  Beton, 1 Fundament

Einschl. Abfuhr der unbrauchbaren Teile und Fundamente zur Verwendung des AN.
Anfallende Stoffe sind auf einer zugelassenen Deponie / Recyclinganlage zu entsorgen.
Menge: 1,000 St

**21.2.5 Findling ausbauen, lagern**
Ausstattungsgegenstände ausbauen. Gegenstände säubern und zur Wiederverwendung im Baustellenbereich lagern.

Gegenstand: Findling mit eingelassener
  Informationstafel
Material:  Naturstein, Metalltafel
Maße:  ca. 80 x 80 x 80 cm
Bettung:  ohne

Einschl. Abfuhr der unbrauchbaren Teile zur Verwendung des AN.
Anfallende Stoffe sind auf einer zugelassenen Deponie / Recyclinganlage zu entsorgen.
Menge: 1,000 St

**21.2.6 Infokasten ausbauen, zur Verw. AN abfahren**
Ausstattungsgegenstände einschl. Fundamente ausbauen, laden und zur Verwendung des AN abfahren.

Gegenstand: Informationskasten mit 2 Stützen und
  Sichtfenster aus Glas
Material:  Metall, Glas
Maße:  HxB ca. 180 x 80 cm
Bettung:  Beton, 2 Fundamente oder
  1 Streifenfundament

Die Fundamentlöcher sind wieder zu verschließen. Fehlender Boden ist bauseits zu entnehmen.

Anfallende Stoffe sind auf einer zugelassenen Deponie / Recyclinganlage zu entsorgen.
Menge: 1,000 St

**21.2.7 Aschenbecher ausbauen, zur Verw. AN abfahren**
Ausstattungsgegenstände einschl. Fundamente ausbauen, laden und zur Verwendung des AN abfahren.

Gegenstand: Standaschenbecher mit 1 Pfosten
Material:  Metall
Gesamthöhe: ca. 90 cm
Bettung:  Beton, 1 Fundament

Die Fundamentlöcher sind wieder zu verschließen. Fehlender Boden ist bauseits zu entnehmen.

Anfallende Stoffe sind auf einer zugelassenen Deponie / Recyclinganlage zu entsorgen.
Menge: 3,000 St

**21.2.8 Abfalleimer ausbauen, zur Verw. AN abfahren**
Ausstattungsgegenstände einschl. Fundamente ausbauen, laden und zur Verwendung des AN abfahren.

Gegenstand: Abfalleimer mit 2 Standpfosten
Material:  Metall
Maße:  ca. 50 x 50 cm, Höhe ca. 80 cm
Bettung:  Beton, 2 Fundamente oder
  1 Streifenfundament

Die Fundamentlöcher sind wieder zu verschließen. Fehlender Boden ist bauseits zu entnehmen.

Anfallende Stoffe sind auf einer zugelassenen Deponie / Recyclinganlage zu entsorgen.
Menge: 3,000 St

**21.2.9 Parkbank ausbauen, zur Verw. AN abfahren**
Ausstattungsgegenstände einschl. Fundamente ausbauen, laden und zur Verwendung des AN abfahren.

Gegenstand: Parkbank, Gestell aus Rundrohr,
  Sitzfläche und Rückenlehne aus
  Drahtgitter, verschiedene Modelle
Material:  Metall
Länge:  ca. 200 cm
Bettung:  Beton, voraussichtlich 4 Fudamente

Die Fundamentlöcher sind wieder zu verschließen. Fehlender Boden ist bauseits zu entnehmen.

Anfallende Stoffe sind auf einer zugelassenen Deponie / Recyclinganlage zu entsorgen.
Menge: 5,000 St

**21.2.10 Metallschrank ausbauen, zur Verw. AN abfahren**
Ausstattungsgegenstände einschl. Fundamente ausbauen, laden und zur Verwendung des AN abfahren.

Gegenstand: Schrank für Schachfiguren
Material:  Blech, Holzdeckel
Maße:  ca. 140 x 90 cm, Höhe ca. 110 cm
Bettung:  voraussichtlich Betonplatten

Die Fundamentlöcher sind wieder zu verschließen. Fehlender Boden ist bauseits zu entnehmen.

Anfallende Stoffe sind auf einer zugelassenen Deponie / Recyclinganlage zu entsorgen.
Menge: 1,000 St

**21.2.11 Spanndrahtzaun ausbauen, zur Verw. AN abfahren**
Zäune ausbauen, laden und zur Verwendung des AN abfahren.

Gegenstand: Spanndrahtzaun, bestehend aus
  Holzpfosten, Höhe ca. 0,8 m,
  Pfostenabstand ca. 2,0 m, und
  dazwischen gespanntem Draht
Material:  Holz, Draht
Bettung:  keine

Anfallende Stoffe sind auf einer zugelassenen Deponie / Recyclinganlage zu entsorgen.
Menge: 80,000 m

**21.2.12 Spielgerät Drehspiel ausbauen, zur Verw. AN abfahren**
Sielgerät einschl. Fundamente ausbauen, laden und zur Verwendung des AN abfahren.

Gegenstand: Drehspielgerät, bestehend aus einer
  senkrechten sich drehenden Metallstange
  und einer runden Stehfläche aus Kunststoff
Material:  Metall, Kunststoff
Maße:  BxH ca. 40 x 200 cm
Bettung:  Beton, 1 Fundament

Die Fundamentlöcher sind wieder zu verschließen. Fehlender Boden ist bauseits zu entnehmen.

Anfallende Stoffe sind auf einer zugelassenen Deponie / Recyclinganlage zu entsorgen.
Menge: 1,000 St

**21.2.13 Spielgerät Federwipper ausbauen, zur Verw. AN abfahren**
Sielgerät einschl. Fundamente ausbauen, laden und zur Verwendung des AN abfahren.

Gegenstand: Federwippgerät für Kleinkinder,
  bestehend aus einer mittigen
  Metallfeder und vier rundum
  angeordneten Sitzflächen
Material:  Metall, Kunststoff
Maße:  ca.120 x 120 cm, Höhe ca. 80 cm
Bettung:  Beton, 1 Fundament

Die Fundamentlöcher sind wieder zu verschließen. Fehlender Boden ist bauseits zu entnehmen.

Anfallende Stoffe sind auf einer zugelassenen Deponie / Recyclinganlage zu entsorgen.
Menge: 1,000 St

**21.2.14 Spielgerät Klangspiel ausbauen, zur Verw. AN abfahren**
Sielgerät einschl. Fundamente ausbauen, laden und zur Verwendung des AN abfahren.

Gegenstand: Klangspiel, vgl. Foto
Material:  Metall, Holz, Kunststoff
Maße:  BxH ca. 160 x 80 cm
Bettung:  Beton, 2 Fundamente

Die Fundamentlöcher sind wieder zu verschließen. Fehlender Boden ist bauseits zu entnehmen.

Anfallende Stoffe sind auf einer zugelassenen Deponie / Recyclinganlage zu entsorgen.
Menge: 1,000 St

**21.2.15 Spielgerät Klettergerät ausbauen, zur Verw. AN abfahren**
Sielgerät einschl. Fundamente ausbauen, laden und zur Verwendung des AN abfahren.

Gegenstand: Klettergerät für Kleinkinder, vgl. Foto
Material:  Metall, Holz, Kunststoff
Maße:  ca. 300 x 250 cm, Höhe ca. 150 cm
Bettung:  Beton, voraussichtlich 4 Fundamente

Die Fundamentlöcher sind wieder zu verschließen. Fehlender Boden ist bauseits zu entnehmen.

Anfallende Stoffe sind auf einer zugelassenen Deponie / Recyclinganlage zu entsorgen.
Menge: 1,000 St

**21.2.16 Solaranlage ausbauen, zur Verw. AN abfahren**
Ausstattungsgegenstände einschl. Fundamente ausbauen, laden und zur Verwendung des AN abfahren.

Gegenstand: Solarmodule mit Gestell, vgl. Foto
Beschreibung: Solaranlage zur Versorgung eines
  Brunnens.
  Bis zu zwei Solarmodule, jeweils
  ca. 1 m² Größe, mit Unterkonstrution
  aus Metall, montiert auf einem einzelnen
  Masten, einschl. innenliegender Verkabelung
Material:  Metall, Solarmodule
Maße:  Solarfläche bis zu 2 m²
Gesamthöhe: ca. 4,0 m
Bettung:  Beton, 1 Fundament

Die Fundamentlöcher sind wieder zu verschließen. Fehlender Boden ist anzuliefern.

Anfallende Stoffe sind auf einer zugelassenen Deponie / Recyclinganlage zu entsorgen.
Menge: 2,000 St

**21.2.17 Natursteinmauer zurückbauen, zur Verw. des AG abfahren**
Einfassung eines Brunnens aus Naturstein aufnehmen, Material von Betonresten säubern, palettieren, laden und zur Verwendung des AG abfahren.

Material:  Natursteinmauerwerk, weitestgehend
  ungebunden übereinander geschichtet,
  zum Teil rückseitig in Beton gesetzt,
  vgl. Foto
Fugen:  nicht verfugt
Mauerhöhe:  ca. 70 cm
Mauerdicke:  ca. 50 cm
Steinformate: Länge 15 - 70 cm
  Höhe 5 - 25 cm
  Tiefe bis 50 cm
Fahrstrecke:  ca. 2 km (Baubetriebshof)
Abrechnung: Länge x Breite x mittlere Tiefe der Mauer

Steine, bei denen die Säuberung von Betonresten mit einem unverhältnismäßig großem Aufwand verbunden wäre, sind zur Verwendung des AN abzufahren und zu entsorgen.
Sofern nur geringfügig Beton an Steinen anhaftet, ist er so gut wie möglich abzuschlagen.

Anfallende Stoffe sind auf einer zugelassenen Deponie / Recyclinganlage zu entsorgen.
Menge: 2,000 m³

**21.2.18 Grobkies aufnehmen, zur Verw. des AN abfahren**
Grobkies aufnehmen, Material laden und zur Verwendung des AN abfahren.

Material: Grobkies bis 15 cm Kantenlänge,
  locker lagernd

Anfallende Stoffe sind auf einer zugelassenen Deponie / Recyclinganlage zu entsorgen.
Menge: 1,500 m³

**21.2.19 Quellstein ausbauen, zur Verw. des AN abfahren**
Quellstein einschl. Fundamente ausbauen, laden und zur Verwendung des AN abfahren.

Material: Findling aus Naturstein
Maße: ca. 80 x 80 x 80 cm
Bettung: Beton

Anfallende Stoffe sind auf einer zugelassenen Deponie / Recyclinganlage zu entsorgen.
Menge: 1,000 St

**21.2.20 Teichfolie aufnehmen, zur Verw. des AN abfahren**
Teichfolie einschl. Schulzlage aus Vlies aufnehmen, laden und zur Verwendung des AN abfahren.

Material:  Teichfolie,
  einschl. Unterlage aus Vlies
Stärke:  ca. 2 mm
Abrechnung: m² der Folie ohne Überlappungen

Einzupreisen ist, dass die Ränder der Folie mit Beton überdeckt sind.

Anfallende Stoffe sind auf einer zugelassenen Deponie / Recyclinganlage zu entsorgen.
Menge: 8,000 m²

**21.2.21 Brunnentechnik ausbauen, zur Verw. AN abfahren**
*** Pauschalposition
Brunnentechnik einschl. Kabel und Leitungen aus einem Pumpenschacht ausbauen, laden und zur Verwendung des AN abfahren.

Gegenstand:
Brunnentechnik, bestehend aus einer Pumpe, mehreren
Kabeln, Schläuchen und sonstigen Leitungen innerhalb
eines Pumpenschachtes.

Bei dem Ausbau dürfen die auszubauenden Gegenstände
sowie der Pumpenschacht beschädigt / zerstört werden.
Abgehende Rohre sind dauerhaft zu verschließen.

Anfallende Stoffe sind auf einer zugelassenen Deponie / Recyclinganlage zu entsorgen.
Menge: 1,000 psch

**21.2.22 Pumpenschacht abtragen, zur Verw. AN abfahren**
Pumpenschacht bis auf -70 cm unter OK Gelände abtragen, Schachtdeckel und Konus entfernen, Material laden und zur Verwendung des AN abfahren.

Gegenstand: Pumpenschacht aus Beton
Tiefe:  bis 2,0 m
Durchmesser: bis DN 1000

Die im Boden verbleibende Schachtteile dürfen bei
dem Abbruch beschädigt werden.

Anfallende Stoffe sind auf einer zugelassenen Deponie / Recyclinganlage zu entsorgen.
Menge: 1,000 St

**21.2.23 Pumpenschacht mit baus. Schotter verfüllen**
Pumpenschacht im Boden verfüllen mit bauseits zu entnehmenden Schotter. Einschl. langenweises Verdichten des Schotters, Lagen nicht über 40 cm.

Gegenstand: Pumpenschacht aus Beton, vgl. Vorpos.
Tiefe:  bis 2,0 m
Durchmesser: bis DN 1000
Verfüllung:  baus. Schotter
Dichte:  EV2 >= 45 MN/m2

Anfallende Stoffe sind auf einer zugelassenen Deponie / Recyclinganlage zu entsorgen.
Menge: 1,000 St

**21.2.24 Fundamente im Boden abbrechen, zur Verw. AN abfahren**
Hindernisse aus Mauerwerk und / oder Beton im Boden abbrechen, das Abbruchmaterial laden und zur Verwendung des AN abfahren.

Gegenstände: Fundamente des Brunnens,
  sonstige Hindernisse

Anfallende Stoffe sind auf einer zugelassenen Deponie / Recyclinganlage zu entsorgen.
Menge: 6,000 m³

**21.2.25 Betonsteinpflaster aufnehmen, lagern**
Vorhandene Wegebefestigung einschl. Bettung lösen, säubern, palettieren und zur Wiederverwendung im Baustellenbereich lagern.

Es handelt sich um Pflasterbelag innerhalb vorhandener Flächen. Das Pflaster wird für Anschlussarbeiten an dem Strom- und Wassernetz aufgenommen.

Material:  Betonverbundsteinpflaster
Verlegung:  in Reihen
Steinformate: 40x20, 30x15 und 20x15
Stärke:  12 cm
Abrechnung: Flächenaufmaß

Einschl. Abfuhr der unbrauchbaren Materialien zur Verwendung des AN.
Anfallende Stoffe sind auf einer zugelassenen Deponie / Recyclinganlage zu entsorgen.
Menge: 15,000 m²

**21.2.26 Betonsteinpflaster aufnehmen, zur Verw. AN abfahren**
Vorhandene Wegebefestigung einschl. Bettung lösen, laden und zur Verwendung des AN abfahren.

Material:  Betonsteinpflaster,
  Betonsteinplatten
Stärke:  bis 12 cm
Abrechnung: Flächenaufmaß

Anfallende Stoffe sind auf einer zugelassenen Deponie / Recyclinganlage zu entsorgen.
Menge: 90,000 m²

**21.2.27 Natursteinplatten aufnehmen, zur Verw. AN abfahren**
Vorhandene Wegebefestigung einschl. Bettung lösen, laden und zur Verwendung des AN abfahren.

Material:  Naturstein-Polygonalplatten,
  ungebunden verlegt
Stärke:  bis 6 cm
Abrechnung: Flächenaufmaß

Anfallende Stoffe sind auf einer zugelassenen Deponie / Recyclinganlage zu entsorgen.
Menge: 30,000 m²

**21.2.28 Einfassungen, 1-zeilig, lösen, laden, zur Verw. AN abfahren**
Vorhandene Einfassungen einschl. Betonbettung und Schulterstütze lösen, laden und zur Verwendung des AN abfahren.

Material: einzeilige Natur- oder Betonstein
  Läufer, Binder oder Borde auf Betonstuhl
Bettung: Beton

Anfallende Stoffe sind auf einer zugelassenen Deponie / Recyclinganlage zu entsorgen.
Menge: 95,000 m

**21.2.29 Schottertragschicht lösen, laden, außerhalb zwischenlagern**
Vorhandene Wegebefestigung lösen, laden und zum Zwischenlager abfahren und in Mieten aufsetzen.

Material:  Schottertragschicht
Abtragsstärke: 20 - 50 cm
Fahrtstrecke: ca. 2 km
Abrechnung: Fläche x Abtragsstärke

Zwischenlager:
Der AG stellt ein Zwischenlager am Stadtrand zur Verfügung. Das Material wird dort zwischengelagert, beprobt und zur Entsorgung abgefahren. Die Beprobung und Entsorgung werden über gesonderte Positionen abgerechnet. Fahrstrecke: ca. 2 km.
Die Lagerung im Baufeld ist nicht gestattet.
Menge: 55,000 m³

**21.2.30 Haufwerkbeprobung durchführen, Tragschichten**
*** Pauschalposition
Mischprobenentnahme und Analyse nach Ersatzbaustoffverordnung (EBV) und Deonieverordnung (DepV) zur abfallwirtschaftlichen Einstufung.

Material:  Tragschichten, vgl. Vorpos.
Probeentnahme: Haufwerkbeprobung
Menge an Material: Miete mit ca. 60 m³
Ort der Miete:  Zwischenlagerplatz
Analysen:  gem. EBV und DepV
  zur Abfuhr des Materials
Abrechnung:  1 psch = 1 Analyse der gesamten Miete
  mit einer ausreichenden Anzahl an
  Probeentnahmen

Die Menge des zu beprobenden Materials sowie die Anzahl der Proben ist so zu wählen, dass ein aussagekäftiges Ergebnis zur Abfuhr des gesamten Materials entsteht. Die Wahl einer geeigneten Menge / Anzahl ist durch den AN bzw. den beauftragten Baugrundgutachter zu bestimmen und entsprechend in den Einheitspreis einzukalkulieren.

Die Probenentnahme erfolgt vor Abfuhr des Materials und unter Beaufsichtigung durch die Bauleitung.
Das mit der Probenentnahme und Analyse zu beauftragende qualifizierte und unabhängige Büro/Labor ist vor Ausführung zu benennen und durch den AG freizugeben.
Der Prüfbericht ist der Bauüberwachung zu übergeben.
Menge: 1,000 psch

**21.2.31 Schottertragschicht aus Mieten lösen, zur Verw. AN abfahren**
Vorhandene Wegebefestigung aus Mieten lösen, laden und zur Verwendung des AN abfahren.

Material:  Schottertragschicht,
  locker lagernd
Ort der Mieten: Zwischenlagerplatz
EBV-Zuordnung:  BM-0 / BM-0*
Deponieklasse: DK 0
Abrechnung: Wiegescheine

Für den Soll-/Ist-Nachweis wird das Gewicht von 2,1 t / m3 angenommen.

Anfallende Stoffe sind auf einer zugelassenen Deponie / Recyclinganlage zu entsorgen.
Menge: 115,000 t

**21.2.32 Zulage zur Vorpos. für Belastungen bis BM-F2**
Zulage zur Vorposition für die Abfuhr von belastetem Material zur Verwendung des AN.

Belastung gem. EBV: größer als BM-0 / BM-0*
  bis BM-F2
Deponieklasse:  DK 0
Menge: 115,000 t

**21.2.33 Zulage zur Vorpos. für Belastungen bis BM-F3**
Zulage zur Vorposition für die Abfuhr von belastetem Material zur Verwendung des AN.

Belastung gem. EBV: BM-F3
Deponieklasse:  DK 0
Menge: 115,000 t

**21.2.34 Holzhackschnitzel aufnehmen, zur Verw. AN abfahren**
Vorhandenen Fallschutzbelag lösen, laden und zur Verwendung des AN abfahren.

Material:  Holzhackschnitzel
Stärke:  bis 30 cm
Abrechnung: Flächenaufmaß

Anfallende Stoffe sind auf einer zugelassenen Deponie / Recyclinganlage zu entsorgen.
Menge: 20,000 m²

#### Untertitel 21.4 Herrichten der Geländeoberfläche

**21.4.1 Kleinbaum roden, laden abfahren**
Gehölze einschl. Wurzelstock roden, laden und zur Verwendung des AN abfahren.

Material:  Kleinbaum
Arten:  Syringa
Höhe:  bis 6 m
Stammdurchm.: bis 40 cm

Anfallende Stoffe sind auf einer zugelassenen Deponie / Recyclinganlage zu entsorgen.
Menge: 1,000 St

**21.4.2 Hecke roden und abfahren**
Gehölze einschl. Wurzelstock roden, laden und zur
Verwendung des AN abfahren.

Material:  Hecken
Arten:  Carpinus betulus
Höhe:  bis 120 cm
Anzahl:  ca. 3 St/m

Anfallende Stoffe sind auf einer zugelassenen Deponie / Recyclinganlage zu entsorgen.
Menge: 45,000 m

**21.4.3 Grasnarbe aufnehmen, laden, abfahren**
Vorhandene Grasnarbe aufnehmen, laden und zur
Verwendung des AN abfahren.

Abtragsstärke: 5 cm

Anfallende Stoffe sind auf einer zugelassenen Deponie / Recyclinganlage zu entsorgen.
Menge: 410,000 m²

### Titel 51 Erdbau

#### Untertitel 51.1 Herstellung

**51.1.1 Oberboden lösen, laden, außerhalb zwischenlagern**
Oberboden lösen, laden und zum Zwischenlager abfahren und in Mieten aufsetzen.

Bodenklasse: 1 gem. DIN 18 300
Abtragsstärke: im Mittel 20 cm
Fahrtstrecke: ca. 2 km
Mietenhöhe:  gem. ZTV LA-StB 18
Abrechnung: Fläche x Abtragsstärke

Zwischenlager:
Der AG stellt ein Zwischenlager am Stadtrand zur Verfügung. Das Material wird dort bis zum Wiedereinbau zwischengelagert. Fahrstrecke: ca. 2 km.
Die Lagerung im Baufeld ist nicht gestattet.
Menge: 35,000 m³

**51.1.2 Rohboden lösen, laden, wiedereinbauen unter befest. Flächen**
Rohboden nach Plan und Angabe profilgemäß lösen, laden innerhalb des Baustellenbereiches transportieren und in Auftragsbereichen lagenweise, Lagen nicht über 40 cm, profilgemäß einbauen und entsprechend ZTVE-StB 17 verdichten.

Einbau unter zukünftig befestigten Flächen.

Bodenklasse: 3-5 gem. DIN 18 300
Abgrabungstiefe: bis 60 cm
Förderweg:  bis 40 m
Böschungen: ohne
Höhentoleranz: +/- 5 cm auf 4 m Lattenlänge
Abrechnung: Fläche x Abtrag
Menge: 8,000 m³

**51.1.3 Rohboden lösen, laden, wiedereinbauen in Grünflächen**
Rohboden nach Plan und Angabe profilgemäß lösen, laden innerhalb des Baustellenbereiches transportieren und in Auftragsbereichen lagenweise, Lagen nicht über 40 cm, profilgemäß einbauen. Einschl. einer leichten Vorverdichtung mit der Baggerschaufel, um nachträgliche Setzungen zu vermeiden.

Einbau unter zukünftigen Grünflächen.

Bodenklasse: 3-5 gem. DIN 18 300
Abgrabungstiefe: bis 60 cm
Förderweg:  bis 40 m
Böschungen: bis 1:2
Höhentoleranz: +/- 5 cm auf 4 m Lattenlänge
Abrechnung: Fläche x Abtrag
Menge: 12,000 m³

**51.1.4 Rohboden lösen, laden, außerhalb zwischenlagern**
Rohboden nach Plan und Angabe profilgemäß lösen, laden und zum Zwischenlager abfahren und in Mieten aufsetzen.

Bodenklasse: 3-5 gem. DIN 18 300
Abgrabungstiefe: bis 60 cm
Böschungen: bis 1:2
Höhentoleranz: +/- 5 cm auf 4 m Lattenlänge
Fahrtstrecke: ca. 2 km
Abrechnung: Fläche x Abtrag

Zwischenlager:
Der AG stellt ein Zwischenlager am Stadtrand zur Verfügung. Das Material wird dort zwischengelagert, beprobt und zur Entsorgung abgefahren. Die Beprobung und Entsorgung werden über gesonderte Positionen abgerechnet. Fahrstrecke: ca. 2 km.
Die Lagerung im Baufeld ist nicht gestattet.
Menge: 20,000 m³

**51.1.5 Haufwerkbeprobung durchführen, Rohboden**
*** Pauschalposition
Mischprobenentnahme und Analyse nach Ersatzbaustoffverordnung (EBV) und Deonieverordnung (DepV) zur abfallwirtschaftlichen Einstufung.

Material:  Bodenaushub, vgl. Vorpos.
Probeentnahme: Haufwerkbeprobung
Menge an Material: Miete mit ca. 30 m³
Ort der Miete:  Zwischenlagerplatz
Analysen:  gem. EBV und DepV
  zur Abfuhr des Materials
Abrechnung:  1 psch = 1 Analyse der gesamten Miete
  mit einer ausreichenden Anzahl an
  Probeentnahmen

Die Menge des zu beprobenden Materials sowie die Anzahl der Proben ist so zu wählen, dass ein aussagekäftiges Ergebnis zur Abfuhr des gesamten Materials entsteht. Die Wahl einer geeigneten Menge / Anzahl ist durch den AN bzw. den beauftragten Baugrundgutachter zu bestimmen und entsprechend in den Einheitspreis einzukalkulieren.

Die Probenentnahme erfolgt vor Abfuhr des Materials und unter Beaufsichtigung durch die Bauleitung.
Das mit der Probenentnahme und Analyse zu beauftragende qualifizierte und unabhängige Büro/Labor ist vor Ausführung zu benennen und durch den AG freizugeben.
Der Prüfbericht ist der Bauüberwachung zu übergeben.
Menge: 1,000 psch

**51.1.6 Rohboden aus Mieten lösen, zur Verw. AN abfahren**
Rohboden aus Mieten lösen, laden und zur Verwendung des AN abfahren.

Material:  Rohboden
Ort der Mieten: Zwischenlagerplatz
EBV-Zuordnung:  BM-0 / BM-0*
Deponieklasse: DK 0
Abrechnung: Wiegescheine

Für den Soll-/Ist-Nachweis wird das Gewicht von 1,8 t / m3 angenommen.

Anfallende Stoffe sind auf einer zugelassenen Deponie / Recyclinganlage zu entsorgen.
Menge: 35,000 t

**51.1.7 Zulage zur Vorpos. für Belastungen bis BM-F2**
Zulage zur Vorposition für die Abfuhr von belastetem Material zur Verwendung des AN.

Belastung gem. EBV: größer als BM-0 / BM-0*
  bis BM-F2
Deponieklasse:  DK 0
Menge: 35,000 t

**51.1.8 Zulage zur Vorpos. für Belastungen bis BM-F3**
Zulage zur Vorposition für die Abfuhr von belastetem Material zur Verwendung des AN.

Belastung gem. EBV: BM-F3
Deponieklasse:  DK 0
Menge: 35,000 t

**51.1.9 Suchschachtungen in Handschachtung**
Suchschachtungen auf Anweisung der Bauleitung in Handschachtung herstellen.

Die Position dient insb. zum Auffinden und Freilegen von Leitungen und Baumwurzeln.

Bodenklasse: 3-5 gem. DIN 18 300
Tiefe:  bis 120 cm
Menge: 6,000 m³

**51.1.10 Schachtungsarbeiten mit Saugbagger**
Schachtungsarbeiten an Bäumen zur Wurzelerkundung in gemeinsamer Abstimmung mit dem AG vor Ort.
Die Arbeiten sind mittels Saugbagger mit Wurzelschutzvorsatz (Gummimuffe) und Handunterstützung auszuführen. Verletzungen der Wurzeln vermeiden.

Bodenklasse: 3-5 gem. DIN 18 300
Tiefe:  0 - 60 cm
Fläche:  40 - 70 m²
Abrechnung: Betriebsstunden des Saugbaggers im Baufeld.
  Zeiten für die An- / Abfahrt, vorbereitenden
  Arbeiten, Baustelleneinrichtung und Pausen
  werden nicht gesondert vergütet und sind
  einzupreisen.

Die Abrechnung erfolgt nur in den Bereichen, die Durchwurzelung aufweisen und nur nach ausdrücklicher Anweisung durch den AG.
Die Aushubarbeiten erfolgen in einem zusammehängenden Abschnitt.

Zu berücksichtigen ist, dass der Saugbagger nicht auf das Baufeld fahren kann. Die Entferung bis zur Aushubstelle beträgt ca. 30 m.
Menge: 8,000 h

**51.1.11 Rohrgräben**
Boden für Rohrgräben der Anschlussleitungen ausheben, Gräben nach dem Leitungsbau verfüllen und überschüssiges Material zur Verwendung des AN abfahren.

Rohrgräben und Gräben für Durckleitungen (Trinkwasser). Kabelgräben werden über eine andere Position abgerechnet.

Material:  Boden der Bodenklasse 3-6 gem.
  DIN 18 300 oder Schottertragschichten
Abrechnungstiefe: bis 1,60 m

Abrechnung nach Regelbreiten gem. DIN EN 1610+ 2 x 0,1m für Verbau. Abrechungstiefe ist die mittlere Haltungstiefe der Rohrsohle, Mehraushub durch Abböschungen, für Auflager, Leitungszonen und bei Schachtgruben wird nicht gesondert vergütet und ist in die Einheitspreise einzurechnen. Grabensohle profilmäßig abgleichen.

Der Boden ist seitlich im Baubereich zu lagern und als Hauptverfüllung lagenweise wiedereinzubauen und zu verdichten, Lagen nicht über 40 cm, gem. ZTVE-StB 17.

Nicht einbaufähiges Material ist der Bauleitung vor Abtransport anzuzeigen und geht in das Eigentum des AN über und ist zu entsorgen.
Menge: 17,000 m³

**51.1.12 Kopfloch für Schachtbauwerk, einschl. Verbau**
Kopfloch für Schachtbauwerk erstellen und nach Einbau des Bauwerks verfüllen und überschüssiges Material zur Verwendung des AN abfahren.
Einschl. Verbau, sofern notwendig.

Bodenklasse: 3-6 gem. DIN 18 300
Abgrabungstiefe: bis 1,80 m
Abrechnung: Fläche x Abtrag
Verbau:  nach Wahl des AN gem. DIN 18 303

Kopfloch nach Einbau und Anschluss des Schachtes mit dem vorhandenen Material wieder verfüllen und den Boden lagenweise, Lagen nicht über 40 cm, gem. ZTVE-StB 17, verdichten.

Nicht einbaufähiges Material ist der Bauleitung vor Abtransport anzuzeigen und geht in das Eigentum des AN über und ist zu entsorgen.
Menge: 5,000 m³

**51.1.13 Auftragsflächen lockern**
Auftragsflächen vor dem Auftrag kreuzweise aufreißen. Steine, Fremdkörper und nicht verrottete Teile ab Faustgröße ablesen und zur Verwendung des AN abfahren.
Das Lockern erfolgt unter Berücksichtung von Baumwurzeln.

Tiefe der Lockerung:  30 cm
Abstand der Aufreißhaken: 25 cm
Menge: 380,000 m²

**51.1.14 Oberboden aus Lagerplatz anfahren und einbauen**
Oberboden aus Mieten lösen, laden, zum Baufeld transportieren und einbauen gem. DIN 18 915 streifenweise auf gelockerte Auftragsflächen andecken, einschl. Herstellen des Planums.

Material:  im Mieten lagernder Oberboden
Ort der Miete: Zwischenlagerplatz
Fahrtstrecke: ca. 2 km
Andeckstärken: Rasenflächen 10-20 cm,
  Beetflächen 30 cm
Planumstoleranz: +/- 5cm
Böschungen: bis 1:2
Abrechnung: Mietenaufmaß am Lagerplatz
Menge: 35,000 m³

#### Untertitel 51.9 Sonstiges zur KG 510

**51.9.1 Wurzelschutzmaßnahmen bei Aushubarbeiten**
Wurzelschutzmaßnahmen während der Aushubarbeiten im Kronentraufbereich von Bestandsbäumen durchführen.

Bei Aushubarbeiten sind Verletzungen an Wurzeln grundsätzlich zu vermeiden. Aushubarbeiten im Kronentraufbereich finden unter Sichtkontakt und mit einem zahnlosen Löffel statt, sofern kein Saugbagger eingesetzt wird.
Zu beachten sind DIN 18920, ZTV-Baumpflege und FSGV R SBB.

Freigelegte Wurzeln sind mit einem feuchten Vlies vor Beschädigungen und Austrocknung zu schützen. Das Vlies ist bis zur Wiederverfüllung dauerhaft feucht zu halten. Die Auffüllung mit geeignetem Substrat im unmittelbaren Bereich der freigelegten Wurzeln erfolgt von Hand und ohne Verdichtung.

Unvermeidbare Abtrennungen von Wurzeln sind mit einem glatten Schnitt bei kleinstmöglichem Durchmesser mit einer sauberen Schere durchzuführen. Schnitt-, Bruch- und Schürfwunden sind glatt zu schneiden.
Wurzelschnittstellen bis 2 cm Durchmesser sind mit einem wachstumsfördernden Stoff ("Wurzel-Dip") zu behanden.
Wurzelschnittstellen über 2 cm Durchmesser sind mit einem Wundverschlussmittel (Wund-Balsam, Baumwachs) zu behandeln, das die komplette Wunde abdeckt.

Beschädigte, freigelegte und versorgte Wurzeln sind mit Fotos zu dokumentieren.
Die Position kommt nur im durchwurzelten Bereich und nach Rücksprache mit der Bauleitung zum Tragen.

Baumarten:  Ahorn
Abgrabungstiefe: bis 40 cm
Abrechnung: Bearbeitungsfläche im durchwurzelten
  Kronentraufbereich in m²
Menge: 40,000 m²

**51.9.2 Kreuzende Kabel bis DN 250 sichern**
Kreuzende Kabelleerrohre und Leitungen bis DN 250 sichern. Bis zu 5 neben- und untereinander liegende Kabel, Rohre und Leitungen (Abstand der äußeren
bis 30 cm) werden als 1 Bündel abgerechnet.

Einschl. der erforderlichen Erdarbeiten, der Handschachtung und aller Nebenarbeiten!

Die erforderlichen Arbeiten sind nach den Vorschriften und Angaben der Versorgungsträger auszuführen.

Mit dieser Vergütung sind auch alle Erschwernisse durch diese Hindernisse in anderen Positionen abgegolten.
Menge: 5,000 St

### Titel 53 Oberbau, Deckschichten

#### Untertitel 53.1 Wege

**53.1.1 Plattendruckversuche, dynamisch**
Dynamischen Plattendruckversuch nach der technischen Prüfvorschrift für Boden und Fels im Straßenbau TB BF STB Teil 8.3 und DIN 18134 auf Anweisung des AG durchführen, einschließlich Bereitstellung sämtlicher Geräte, Auswertung und Darstellung der Messergebnisse.

Die Plattendruckversuche erfolgen nur auf ausdrückliche Anweisung und ersetzen nicht die Plattendruchversuche, die der AN zur Eigenüberwachung durchzuführen hat.
Menge: 3,000 St

**53.1.2 Rohplanum überarbeiten für Wegebau**
Bauseits erstelltes Rohplanum unter Beachtung der Ausbauhöhen im Auf- und Abtrag überarbeiten, Planum herstellen und gem. ZTVE-STB verdichten.
Überschüssige Bodenmassen an Fehlstellen im Gelände einbauen und gem. ZTVE-StB verdichten.

Bodenklasse: 3-5 gem. DIN 18 300
Höhentoleranz: +/- 3 cm
Dichte:  gem. ZTVE-StB 17
  EV2 = 45 MN/m2
Menge: 250,000 m²

**53.1.3 Tragschicht für Wegebau, 40 cm**
Tragschicht für befahrbare Wege- und Platzflächen gem. ZTV-SoB StB 20 und RStO 12 für Belastungsklasse 0,3 herstellen.

Material:  Hartsteinschotter
Körnung:  0/45 mm
Einbau:  gem. ZTV-SOB StB
Dichte:  EV2 >= 120 MN/m2
Schichtstärke: 40 cm im verd. Zustand
Toleranz:  +/- 2 cm
Abrechnung: Lieferschein und Wiegekarten

Alle Schottermassen sind in einer gesonderten Bilanzierung nachzuweisen. Für die Bilanzierung ist von einem spezifischen Gewicht von 2,2 t/m³ auszugehen.
Menge: 55,000 m³

**53.1.5 Betonsteinpfl. 20x10x8 Läufer eine Rückenstütze**
Wegeeinfassung aus Betonsteinpflaster gem. DIN 18 318 herstellen.

Läuferzeilen entlang der befestigten Flächen.

Material:  Pflastersteine aus haufwerksporigem
  Beton, wie in der nachfolgenden Position
  beschrieben
Abmessungen: 20/10/8 cm
Farbe:  grau
Verlegeart:  Läuferschicht
Breite:  10 cm
Fugen:  engfugig
Fundament:  Beton C12/15
Dicke:  20 cm
Rückenstütze: einseitig, 10 cm breit

Einschl. aller Passarbeiten und Einfegen der Fugen.
Menge: 110,000 m

**53.1.6 Betonsteinpfl. 20x10x8 Läufer auf Betonstuhl**
Wegeeinfassung aus Betonsteinpflaster gem. DIN 18 318 herstellen.

Läuferzeile zwischen Fallschutzfläche und Weg.

Material:  Pflastersteine aus haufwerksporigem
  Beton, wie in der nachfolgenden Position
  beschrieben
Abmessungen: 20/10/8 cm
Farbe:  grau
Verlegeart:  Läuferschicht
Breite:  10 cm
Fugen:  engfugig
Fundament:  Beton C12/15
Dicke:  20 cm
Rückenstütze: ohne

Einschl. Behandlung der Unterseite der Steine mit einer Haftschlämme als Haftbrücke zwischen Betonstein und Fundament.
Einschl. aller Passarbeiten und Einfegen der Fugen.
Menge: 12,000 m

**53.1.7 Belag aus Betonstein-Sickerpflaster 20/10/8 in Reihen**
Belag aus Betonsteinpflaster gem. DIN 18 318
herstellen.

Material:  Pflastersteine aus haufwerksporigem
  Beton nach DIN 18507, mit Mikrofase,
  sickerfähig, flächenbezogene
  Infiltrationsrate: > 270 l/(s x ha),
  Abflussbeiwert = 0,25
Abmessungen: 20/10/8 cm
Farbe:  grau
Bettung:  4 cm Splitt 2/5 mm
Verband:  in Reihen mit versetzen Fugen,
  Halbsteinversatz
Fugen:  engfugig
Fugenbild:  gerade durchlaufend
Fugenschluß: Sand 1/3 mm

Einschl. aller erforderlichen Anschlüsse,
Randausbildungen und Einfegen der Fugen.

Vor dem Einbau ist nachzuweisen, dass das Produkt die geforderten Eigenschaften, insb. den hohen Versickerungswert, erfüllt.
Menge: 105,000 m²

**53.1.8 Schnittkanten in Betonsteinpflaster**
Schnittkanten in Betonsteinpflaster mittels Nassschnitt herstellen.

Anfallende Stoffe sind auf einer zugelassenen Deponie / Recyclinganlage zu entsorgen.
Menge: 35,000 m

**53.1.9 Großsteinpfl. Läufer, einreihig, eine Rückenstütze**
Wegeeinfassung aus Natursteinpflaster gem. DIN 18 318 herstellen.

Material:  gebrauchtes Großsteinpflaster,
  vgl. nachfolgende Position
Verlegeart:  1-reihig, als Läufer
Fugenbreite:  ca. 30 mm
Fugenschluß: in der unteren Hälfte Trasszementmörtel,
  Gruppe III gem. DIN 1053,
  in der oberen Hälfte bauseits entnommener
  Oberboden
Fundament:  Beton C12/15
Dicke:  20 cm
Rückenstütze: einseitig, 10 cm breit

Das Material ist vor dem Einbau vor Ort bemustern zu
lassen.

Einschl. aller Passarbeiten und Einarbeiten der Fugen.
Menge: 16,000 m

**53.1.10 Belag aus Großsteinpfl. mit Rasenfugen, in Kreisen**
Belag aus Natursteinpflaster. DIN 18 318 herstellen.

Runde Flächen unter Liegebänke.

Material:  gebrauchtes Großsteinpflaster
Steinart:  Granit, Basalt oder Grauwacke
Farbe:  gelb, braun, rötlich, anthrazit
  oder bunt gemischt, kein Grau
Maße:  ca. 15-17 x 15-17 x 15-17 cm
Bettung:  4 cm Splitt 0/5 mm
Verband:  in Reihen und Kreisen mit
  versetzten Fugen
Fugen:  ca. 30 mm
Fugenschluß: bauseits entnommener Oberboden

Das Material ist vor dem Einbau vor Ort bemustern zu
lassen.

Einschl. aller Passarbeiten, Schlagen der Steine und Einarbeiten der Fugen.
Menge: 8,000 m²

**53.1.11 Belag aus baus. Betonsteinpflaster in Reihen**
Belag aus bauseits lagerndem Betonsteinpflaster gem. DIN 18 318 herstellen.

Das Pflaster ist in einen vorhandenen Verband einzupassen.

Material:  Betonverbundsteinpflaster,
  bauseits lagernd, vgl. Ausbaupos.
Verlegung:  in Reihen mit versetzen Fugen
Steinformate: 40x20, 30x15 und 20x15
Stärke:  12 cm
Fabrikat:  Metten, Terra Lava
Bettung:  4 cm Splitt 0/5 mm
Verband:  Reihenverband Halbsteinversatz
Fugen:  engfugig
Fugenbild:  gerade durchlaufend
Fugenschluß: Brechsand 0/2 mm

Einschl. aller erforderlichen Anschlüsse, Schnittkanten und Randausbildungen.
Menge: 15,000 m²

#### Untertitel 53.6 Spielplatzflächen

**53.6.1 Tragschicht für Spielplatzflächen, 20 cm**
Tragschicht unter Sandflächen und Fallschutzbelägen gem. ZTV-SoB StB 20 und RStO 12 herstellen.

Material:  Hartsteinschotter
Körnung:  0/45 mm
Einbau:  gem. ZTV-SOB StB
Dichte:  EV2 = 100 MN/m2
Schichtstärke: 20 cm im verd. Zustand
Toleranz:  +/- 2 cm
Abrechnung: Fläche x Einbaustärke
Menge: 15,000 m³

**53.6.2 Baumsubstrat, überbaubar, 20 cm**
Baumsubstrat aus strukturstabilen, mineralischen Bestandteilen entsprechend der Kriterien der FLL für die Pflanzgrubenbauweise 2 (überbaute Bauweise),
homogen vermischt, liefern und ohne Entmischung zu den Einbaustellen transportieren, lagenweise einbauen und verdichten.

Das Substrat ersetzt die Schottertragschicht (vgl. Vorpos.) im Kronentraufbereich des vorhandene Ahorns.

Körnung:  0/32 mm
Korngrößenverteilung: gem. FLL Pflanzgrubenbauweise 2
Wasserdurchlässigkeit: kf mind. 5x10^-6 m/s,
  kf max. 5x10^-4 m/s
  im verdichteten Zustand
Wasserkapazität:  mind. 25 Vol.-% i. verd. Zustand
Luftkapazität:  mind. 10 Vol.-% i. verd. Zustand
Organische Substanz: 1,5-2,0 Massen-%
pH-Wert:  gem. Vorgaben der FLL und
  auf die Pflanzen abgestimmt
Salzgehalt:  max. 150 mg/100 g
Verformungsmodul: Ev2 = 100 MN/m² im verd. Zustand
Verdichtungsgrad:  DPr </= 95 % gem. DIN 18125-2
Einbaustärke:  20 cm
Abrechnung:  Fläche x Einbaustärke
Menge: 8,000 m³

**53.6.3 Betonsteinpfl. 16x16x14 Läufer eine Rückenstütze**
Wegeeinfassung aus Betonsteinpflaster gem. DIN 18 318 herstellen.

Läuferzeile zwischen Fallschutz und Rasen.

Material:  Basamentsteinpflaster gem.
  DIN EN 1338
Abmessungen: 16 x 16 x 14 cm
Farbe:  grau
Verlegeart:  Läuferschicht
Breite:  16 cm
Fugen:  engfugig
Fundament:  Beton C12/15
Dicke:  20 cm
Rückenstütze: einseitig, 10 cm breit

Einschl. aller Passarbeiten und Einfegen der Fugen.
Menge: 19,000 m

**53.6.4 Fugenloser Fallschutzbelag, Fallhöhen bis 3,00m, beige**
Herstellen eines wasserdurchlässigen, fugenlosen Fallschutzbelags gemäß DIN EN 1176/1177 als mehrlagiges Sandwich-System im Ortseinbauweise auf Schottertragschicht einer anderen Position.
Für Fallhöhen bis 3,00 m.

Einzukalkulieren ist, dass sich in der Fläche Einbauten gem. Ausführungsplan befinden. Ein Großteil der Flächen befinden sich im Inneren des Spielschiffs.
Einschl. Schutz der Einbauten und umgebenden Flächen vor Verschmutzungen durch die Kunststoffmasse und Vorbehandlung aller Einfassungen mit einem Haftgrund.

System:  fugenloser Fallschutzbelag im
  Ortseinbauverfahren gem. DIN EN 1177
  und Umweltverträglichkeitsprüfung gem.
  DIN 18035,
  dreilagig, Gesamtstärke mind. 100 mm,
  für kritische Fallhöhen bis 3,00 m.
Untere Schicht: PE-Schaum-Platten, Stärke ca. 30 mm.
  Der Aufbau kann je nach Hersteller variieren.
Mittlere Schicht: PU-gebundene SBR-Granulate,
  Stärke ca. 60 mm. Recyclingmaterial ist
  zulässig. Der Aufbau kann je nach Hersteller
  variieren.
Deckschicht:  farbige Polyurethan-gebundene
  EPDM-Granulate, Körnung 1,0-3,5 mm,
  abriebsbeständig, UV-stabil,
  Stärke mind. 10 mm
Farbe:  Farbmischung aus
  50 % Beige (ähnlich RAL 1001),
  25 % Braun (ähnlich RAL 8024),
  25 % Schiefergrau (ähnlich RAL 7012)
Neigung d. Fläche: 0 % (vgl. Zulagepos. für abtauchende
  Ränder)

Vor Einbau ist ein Nachweis über die Eignung des Materials für die angegebenen Schichtdicken zu erbringen.
Menge: 22,000 m²

**53.6.5 Fugenloser Fallschutzbelag, Fallhöhen bis 3,00m, blau**
Herstellen eines wasserdurchlässigen, fugenlosen Fallschutzbelags gemäß DIN EN 1176/1177 als mehrlagiges Sandwich-System im Ortseinbauweise auf Schottertragschicht einer anderen Position.
Für Fallhöhen bis 3,00 m.

Einzukalkulieren ist, dass sich in der Fläche Einbauten gem. Ausführungsplan befinden.
Einschl. Schutz der Einbauten und umgebenden Flächen vor Verschmutzungen durch die Kunststoffmasse und Vorbehandlung aller Einfassungen mit einem Haftgrund.

System:  fugenloser Fallschutzbelag im
  Ortseinbauverfahren gem. DIN EN 1177
  und Umweltverträglichkeitsprüfung gem.
  DIN 18035,
  dreilagig, Gesamtstärke mind. 100 mm,
  für kritische Fallhöhen bis 3,00 m.
Untere Schicht: PE-Schaum-Platten, Stärke ca. 30 mm.
  Der Aufbau kann je nach Hersteller variieren.
Mittlere Schicht: PU-gebundene SBR-Granulate,
  Stärke ca. 60 mm. Recyclingmaterial ist
  zulässig. Der Aufbau kann je nach Hersteller
  variieren.
Deckschicht:  farbige Polyurethan-gebundene
  EPDM-Granulate, Körnung 1,0-3,5 mm,
  abriebsbeständig, UV-stabil,
  Stärke mind. 10 mm
Farbe:  Farbmischung aus
  40 % Himmelblau (ähnlich RAL 5015),
  40 % Regenbogenblau (ähnlich RAL 5017),
  20 % Schiefergrau (ähnlich RAL 7012)
Neigung d. Fläche: 0 % (vgl. Zulagepos. für abtauchende
  Ränder)

Vor Einbau ist ein Nachweis über die Eignung des Materials für die angegebenen Schichtdicken zu erbringen.
Menge: 68,000 m²

**53.6.6 Zulage zu Vorpos., abtauchender Fallschutzbelag**
Zulage zu den beiden Vorpositionen "Fallschutzbelag beige" und "Fallschutzbelag blau" für die Ausbildung von abtauchenden Rändern gem. Detailplan D2.0, einschl. Bettung aus Beton.

Neigung:  0-50 %
Tiefe und Breite: ca. 40 cm

Einschl. 10 cm Einkornbeton als Bettung unter dem abtauchenden Fallschutzbelag.
Menge: 11,000 m

**53.6.7 Zulage zu Vorpos., Abgrenzung zwischen Farben**
Zulage zu den beiden Vorpositionen "Fallschutzbelag beige" und "Fallschutzbelag blau" für das Anarbeiten der verschiedenen Farben aneinander.
Die beiden Farbflächen sind sauber voneinander zu trennen. Das Übergang dazwischen muss höhengleich sein, ohne Fugen o.ä.

Abgrenzung in ebener Fläche und an abtauchenden Rändern.
Menge: 15,000 m

**53.6.8 Filtervlies liefern und einbauen**
Filtervlies liefern und einbauen.
Filtervlies mind. 150g/m² liefern und mit einer Überlappung von 10 cm unter der Sandfläche verlegen. Die Ränder sind hochzuziehen.

Abrechnung: in m² ohne Überlappung
Menge: 25,000 m²

**53.6.9 Fallschutzsand, 40 cm**
Fallschutzfläche aus Fallschutzsand gem. DIN EN 1176 und DIN EN 1177 herstellen.

Material:  Sand 0,2-2 mm
  ohne schluffige Anteile
Schichtdicke: 40 cm Endschichthöhe
  nach der Setzung
Freie Fallhöhe: bis 3,00 m

Nachweis durch Lieferscheine/Wiegekarten.
Menge: 23,000 m²

### Titel 54 Baukonstruktionen

#### Untertitel 54.1 Einfriedungen

**54.1.1 Halbriegelzaun liefern, montieren, H = 80 cm**
Halbriegelzaun liefern und montieren.

Die Zaunelemente bestehen aus zwei Querriegeln zwischen
zwei Pfosten, die Zaunlatten weisen nach außen.
Zaun zum Schutz der Beetflächen.

Material:  druckimprägniertes Holz
Pfosten:  Rundpfähle, angespitzt, D = 8 cm,
  Abstand zueinander 150 cm.
  Die Pfähle sind 50 cm tief im Boden
  zu versenken.
Zaunhöhe:  80 cm
Querriegel:  Halbrundriegel, D = 8 cm
Verbindungen: Verschraubung mit Senkkopfschrauben

Einschl. Zuschnitt der Hölzer und Entgraten scharfkantiger Schnittkanten.
Menge: 45,000 m

#### Untertitel 54.4 Rampen, Treppen, Tribünen

**54.4.1 Frostfreies Blockfundament für Stufenanlagen**
Frostfreies Blockfundament für Stufenanlagen gem. beiliegender Detailplan D2.0 herstellen.

Material:  Beton C20/25
Bewehrung:  konstruktiv
Maße:  gem. Detailplanung,
  frostfreie Gründung

Einschl. Aushubarbeiten, 30 cm Kiespackung unter den Fundamenten und Beiarbeiten der angrenzenden Flächen. Einbau des Bodens an Fehlstellen im Geläde.
Einschl. Bewehrungsstahl, Schnitt und Biegen des Stahls sowie Fundament-Schalungen.
Menge: 1,200 m³

**54.4.2 Betonblockstufen liefern, als Treppenanlage einbauen**
Treppenanlage aus Betonstufen gem. Detailplan D2.0 auf das Fundament der Vorposition herstellen.

Objekt:  Eine zusammenhängende Treppe
  mit 5 Stufen ohne Zwischenpodeste
Material:  Betonblockstufen
Stufenmaße: L/H/B 150 x 19 x 32 cm
Farbe:  hellgrau
Oberfläche:  rutschhemmend, mind. R12
Ansichtseiten: Vorderseite, Oberseite,
  beide Stirnseiten
Kontraststreifen: vordere Kante (oben und vorne) mit
  kontrastierend eingearbeiteten nicht
  erhabenden Steifen gem. DIN 18040-1,
  aus kontrastrierendem Beton,
  Breite 5 cm, Höhe 2 cm, Farbe anthrazit
Kanten:  Vorderseite leicht gefast
Verlegung:  hintereinander, mit 3,5 cm Überlappung,
  gem. Detailplan. Alle Stufen sind mit
  ca. 5 mm Gefälle einzubauen,
  Antrittshöhe 15,5 cm
Bettung:  5 cm Mörtel MG III
Menge: 5,000 St

**54.4.3 Handlauf an Treppenanlage aus Rundrohr**
Handlauf an Treppenanlage gem. Detailplan D2.0 liefern und montieren, einschl. Stützen und Fundamente.

Länge:  228 cm
Korrosionsschutz:  feuerverzinkt, mögliche Verzüge
  sind nachzurichten
Pulverbeschichtung: DB 703 mit Feinstruktur

Handlauf aus Rundrohr, Durchmesser 42 mm, Edelstahl
gebürstet. Abschlüsse mit Edelstahl-Halbkugeln.
Zwei Stützen aus Rechteck-Vollstab, 40x40 mm,
feuerverzinkt und pulverbeschichtet. Eventuell
auftretende Zinkverdickungen im eingeebneten
Schweißnahtbereich sind vor dem Lackieren unter
Berücksichtigung des Korrosionsschutzes zu entfernen.

Verlängerung der Stützen im Boden: mind. 50 cm.
Einschl. Fundamente aus Beton C20/25,
Maße: 30 x 30 x 50 cm

Einschl. Erdarbeiten, Einbau des überschüssigen
Materials an Fehlstellen im Gelände und Beiarbeiten der
angrenzenden Beläge.
Menge: 2,000 St

### Titel 55 Technische Anlagen

#### Untertitel 55.2 Wasseranlagen

*Hinweis: Vorbemerkungen Wasseranlagen*
Vorbemerkungen Wasseranlagen

Es gelten die Trinkwasserverodnung, die DVGW-Regelwerke und die einschlägigen DIN-Vorschriften.
Die Vorgaben des örtlichen Energieversorgers sind zu berücksichtigen.

Einbau der Wasseranlagen nach Herstellerangaben, nach Angaben des örtlichen Energieversorgers sowie gem. Prinzipdarstellung auf Detailplan D2.0.

Alle Abwasserrohre einschl. Formstücke sind plan- und
bestimmungs gemäß vom tiefsten Punkt aus beginnend
gem. DIN EN 1610 zu verlegen.
Die Rohrleitungen sind entsprechend DIN EN 1610 in Sand zu betten und allseits mit Sand zu Ummanteln. Mechanische Verfüllung ist erst 30 cm über dem Rohrscheitel statthaft.

Alle verlegten Leitungen und Muffen sind in maßstäbliche Bestandspläne aufzunehmen und entsprechend zu vermaßen.

**55.2.1 Trinkwasserbrunnen liefern, montieren**
Trinkwasserbrunnen liefern und montieren, einschl. Erd- und Fundamentarbeiten nach Herstellerangaben. Überschüssiger Boden ist zur Verwendung des AN abzufahren.

Produkt: Trinkwasserbrunnen "BACH",
Material: Edelstahl Typ A 304, geschliffen
Maße: Höhe ca. 102 cm, Durchm. ca. 30 cm

Beschreibung:
Trinkwasserbrunnen als freistehende Standsäule,
für den Ganzjahresbetrieb, frostsicher, vandalismussicher, wasserführende Teile DVGW-zertifiziert, barrierefrei nutzbar gem. DIN 18040, Bedienung kontaktlos durch Näherungssensor.
Verschließbare Revisionsöffnung auf der Rückseite.
Aufschrift "Trinkwasser" auf der Vorderseite.
Mit automatischer Hygienespülung, Vogelkotschutzhaube, Rücklaufverhinderer, Steuerungs- und Entleerungsventil, Anschlussschlauch mit Geka Plus Schnellkopllung und Abflussschlauch.

Produkt:
  Trinkwasserbrunnen "BACH"
  Artikelnummer B118811
  Andere Produkte sind nicht zugelassen.

Liefernachweis:
  Aquadona GmbH
  Tucholskystr. 18
  10117 Berlin
  Mail: service@aquadona.com
  Tel.: 030 / 5477 5108
Menge: 1,000 St

**55.2.2 Baus. Wasserzählerschacht einbauen**
Bauseits gelieferten Wasserzählerschacht gem. Herstellerangaben in eine offene Baugrube einbauen.

Gegenstand: Wasserzählerschacht mit Einbauten,
  bauseits zur Verfügung gestellt
Material:  Kunststoff
Maße:  Höhe ca. 1,2 m,
  Durchmesser ca. 80 cm
Bettung:  15 cm Sand 0/3

Das Erstellen und Wiederverfüllen der Baugrube wird über eine gesonderte Position vergütet, vgl. Erdbau.
Menge: 1,000 St

**55.2.3 Baus. Druckleitung verlegen**
Bauseits gelieferte Druckleitung in offene Gräben verlegen, einschl. Bettung.

Gegenstand: Wasser-Druckleitung,
  bauseits zur Verfügung gestellt
Material:  PE HD oder ähnlich
Durchmesser: bis DN 50
Bettung:  Sand 0/3
Dicke:  allseits 10 cm

Die Leitung wird in 2 Teilstücken verlegt.
Das Erstellen und Wiederverfüllen der Gräben wird über eine gesonderte Position vergütet, vgl. Erdbau.
Menge: 6,000 m

**55.2.4 Anschlussarbeiten an Wasseranlagen**
Anschlussarbeiten an den Wasseranlagen der Vorpositionen erstellen, einschl. aller erforderlichen Fittings, Übergangs- und Verbindungsstücken und Pressflanschdichtungen. Einschl. Prüfungen der Leitungen und Anschlüsse nach DIN EN 806-4.

Anschlüsse:
- Durckleitung an Trinkwasserbrunnen
- 2x Druckleitung an Wasserzählerschacht

Abrechnung: 1 St. = 1 Anschluss

Mit den Anschlussarbeiten ist ein zugelassenes Installationsunternehmen durch den AN zu beauftragen. Der Installateur hat nach der Fertigstellung der Arbeiten den Anschlussvertrag des örtlichen Versorgungsunternehmens (BEW) auszufüllen und zu unterschreiben. Die Arbeiten finden nach Vorgaben der BEW statt.
Menge: 3,000 St

**55.2.5 Entwässerungsleitung PVC DN 150**
Entwässerungsleitungen gem. DIN EN 1610 in erstellte offene Gräben verlegen und anschließen, einschl. Bettung.

Abflussrohr aus dem Trinkwasserbrunnen.

Material:  PVC-Rohre nach DIN EN 1401
Rohrverbindung: Steckmuffe
Nennweite:  DN 150
Bettung:  Mineralgemisch 0/16
Dicke:  10 cm unter Rohr,
  30 cm über Rohr

Einschl. aller erforderlichen Passstücke, Bögen und Übergangssstücke.
Das Erstellen und Wiederverfüllen der Gräben wird über eine gesonderte Position vergütet, vgl. Erdbau.
Menge: 2,000 m

**55.2.6 Dränagerohr als Sickerleitung DN 150**
Vollsickerrohr als Verrieselungsleitung in erstelle offene Gräben verlegen.

Rohrmaterial: Vollsickerrohr
Material:  PE-HD
Rohrverbindung: Steckmuffe
Nennweite:  DN 150
Bettung:  ohne

Einschl. aller erforderlichen Pass- und Übergangssstücke.
Das Erstellen und Wiederverfüllen der Gräben wird über eine gesonderte Position vergütet, vgl. Erdbau.
Menge: 6,000 m

**55.2.7 Sickerpackung aus Filterkies herstellen**
Sickerpackung aus Filterkies um das Dränagerohr der Vorposition in einem offenen Graben erstellen, einschl. Ummantelung aus Filtervlies.

Material:  Filterkies 8/16 mm, gewaschen
Maße:  B/H ca. 40 x 40 cm
Einbautiefe:  ca. 140 cm
Filtervlies:  150 g / m², GRK 3
Überlappung: 40 cm Überlappung der einzelnen
  Bahnen
Abrechnung: in m³ der Sickerpackung

Das Erstellen und Wiederverfüllen der Gräben wird über eine gesonderte Position vergütet, vgl. Erdbau.
Menge: 1,000 m³

#### Untertitel 55.6 Elektrische Anlagen

*Hinweis: Vorbemerkungen Beleuchtungsanlagen*
Vorbemerkungen Beleuchtungsanlagen

Es gelten die einschlägigen VDE-Vorschriften,
die DIN-Vorschriften, die Bestimmungen der Bauaufsichtsbehörde und der Baupolizei.
Die Vorgaben des örtlichen Energieversorgers sind zu berücksichtigen.

Alle zur Verwendung kommenden Elektromaterialien und
elektrischen Einbauteile müssen das VDE-Prüfzeichen
besitzen.

Die Isolationsmessungen bei allen Stromkreisen müssen
vor der Abnahme durchgeführt werden. Die Messprotokolle
sind der Bauleitung zu übergeben.

Alle verlegten Leitungen, Lampen und Abzweigmuffen sind
in maßstäbliche Bestandspläne aufzunehmen und entsprechend zu vermaßen.

**55.6.1 Kabelgräben erstellen, wieder verfüllen**
Kabelgräben in verschiedenen Teillängen herstellen und nach bauseitiger Kabelverlegung wieder verfüllen und verdichten.

Bodenklassse: 3-6 gem. DIN 18 300
Tiefe:  0,80 m
Breite:  für 2 Kabel

Überschüssigen Boden laden und zur Verwendung des
AN abfahren.
Menge: 32,000 m

**55.6.2 Erdkabel 5x4 mm² liefern, verlegen**
Kabel in vorhandenen Kabelgräben verlegen. Die Position beinhaltet auch die Lieferung des Kabels.

Kabeltyp:  Erdkabel, 5 adrig
  Querschnitt 4 mm²

Die Kableenden sollen an den zukünftigen Verbrauchsstellen je 1,5 m aus den Boden herausgeführt werden. Die Kabelenden sind mit Schrumpfmuffen oder anderen geeigneten Maßnahmen gegen das Eindringen von Feuchtigkeit zu schützen.
Menge: 37,000 m

**55.6.3 Pollerleuchte liefern, montieren**
Pollerleuchte liefern und auf Erdstück der
nachfolgenden Position montieren, einschl. Einziehen
der Kabel.

Die elektrischen Anschlussarbeiten werden gesondert
vergütet.

Produkt:
Pollerleuchte mit abgeblendetem, bandförmigem Licht.
Dark Sky: Lichtstromanteil im oberen Halbraum < 1%.  Effizientes optisches System, das nahezu keinem Verschleiß unterliegt.
LED, 13,1 W Leuchten-Anschlussleistung, Leuchten-Lichtstrom 1434 lm, Farbtemperatur 3000 K. Farbwiedergabeindex (CRI) > 80. Mit austauschbarem LED-Modul mit einer mittleren Bemessungslebensdauer von > 200.000 Betriebsstunden. 20-jährige Nachliefergarantie auf das LED-Modul und die Verschleißteile. Mit LED-Netzteil, DALI-steuerbar, 220-240 V, 0/50-60 Hz.
Schutzart IP 65.
Leuchte aus Aluminiumguss, Aluminium und Edelstahl, Farbe: Grafit.
Mit Sicherheitsglas.
Reflektor aus eloxiertem Reinstaluminium.
Anschlussdose mit 2 Leitungsverschraubungen zur Durchverdrahtung der Netzanschlussleitung von Ø 8-17 mm, max. 5 x 4 qmm. Mit Montageplatte zum Aufschrauben auf das Erdstück der nachfolgenden Position.
Abmessungen: 160x160 mm.
Höhe der Leuchte über Flur 945 mm.
Menge: 3,000 St

**55.6.4 Erdstück für Pollerlechte liefern, einbauen**
Erdstück für Pollerlechte der Vorposition liefern und montieren, einschl. Erd- und Fundamentarbeiten nach Herstellerangaben. Überschüssiger Boden ist zur Verwendung des AN abzufahren.

Erdstück aus feuerverzinktem Stahl, nach EN ISO 1461. Länge 400 mm. Eine Schweißkonstruktion bestehend aus Grundplatte, Rohrstück und Flanschplatte mit Gewindeeinsätzen mit Befestigungsschrauben M8 x 25 aus Edelstahl, Werkstoff-Nr. 1.4301, seitliche Leitungseinführung 70 x 30 mm.
Menge: 3,000 St

**55.6.5 Elektrische Anschlußarbeiten an den Pollerleuchten**
*** Pauschalposition
Elektrische Anschlussarbeiten an den Leuchten der Vorpositionen einschl. aller erforderlichen Muffen.

Anschlüsse: 3 Pollerleuchten (Anschluss und
 Durchverdrahtung
Muffentyp: Schrumpfmuffe

Mit den Anschlussarbeiten ist ein zugelassener Elektrotechniker durch den AN zu beauftragen. Dieser hat nach der Fertigstellung der Arbeiten den Zähler- und Anschlussvertrag des örtlichen Versorgungsunternehmens (BEW) auszufüllen und zu unterschreiben. Die Arbeiten finden nach Vorgaben der BEW statt.
Menge: 1,000 psch

**55.6.6 Einmessen Kanal- und Elektrotrassen**
*** Pauschalposition
Sämliche neu erbrachten Kabeltrassen, Leuchtenstandorte und Muffen sowie alle neu erstellten Kanaltrassen samt Anschlusspunkte und sonstige Leitungstrassen sind einzumessen und maßstäblich in eine Plangrundlage darzustellen.
Das Aufmaß ist spätestens zur Abnahme vorzulegen.
Das Aufmaß ist auf eindeutig wiederzuerkennenden
Gegebenheiten der angrenzenden Gebäude abzustecken.
Menge: 1,000 psch

### Titel 56 Einbauten in Außenanlagen und Freiflächen

#### Untertitel 56.1 Allgemeine Einbauten

**56.1.1 Baus. lagerndes Straßenschild**
Bauseits lagerndes Verkehrsschild mit Mast einbauen. Einschl. aller Erd- und Fundamentarbeiten und Anarbeiten der Bodenbeläge.

Gegenstand: Baus. lagerndes Verkehrsschild
  mit Straßennamen
Gesamthöhe: ca. 2,5 m
Fundament:  Beton C16/20
Maße:  30 x 30 x 50 cm

Der Einbau erfolgt in einer Pflasterfläche.
Menge: 1,000 St

**56.1.2 Baus. lagernden Findling einbauen**
Bauseits lagerenden Austattungsgegenstand einbauen. Einschl. aller Erd- und Fundamentarbeiten und Anarbeiten der Bodenbeläge.

Gegenstand: Baus. lagerender Findling mit
  eingelassener Informationstafel
Maße:  ca. 80 x 80 x 80 cm
Bettung:  10 cm Magerbeton
  20 cm Schottertragschicht

Der Einbau erfolgt in einer Grünfläche.
Menge: 1,000 St

**56.1.3 Baus. lagernden Fahrradständer einbauen**
Bauseits lagerenden Austattungsgegenstand einbauen. Einschl. aller Erd- und Fundamentarbeiten und Anarbeiten der Bodenbeläge.

Gegenstand: Baus. lagerender Fahrradständer
Produkt:  ähnlich wie Fahrradparker F120V
  von Nusser Stadtmöbel
Material:  Edelstahl
Maße:  ca. 80 x 80 cm
Fundament:  Beton C16/20
Maße:  40 x 40 x 50 cm

Der Einbau erfolgt in einer Pflasterfläche.
Menge: 3,000 St

**56.1.4 Baus. lagernden Abfalleimer einbauen**
Bauseits lagerenden Austattungsgegenstand einbauen. Einschl. aller Erd- und Fundamentarbeiten und Anarbeiten der Bodenbeläge.

Gegenstand: Baus. lagerender Abfalleimer
Produkt:  ähnlich wie Abfallbehälter A170V
  von Nusser Stadtmöbel
Material:  Edelstahl
Maße:  HxB ca. 85 x 45 cm
Fundament:  Streifenfundament, Beton C16/20
Maße:  60 x 40 x 40 cm

Der Einbau erfolgt in einer Grünfläche.
Menge: 1,000 St

**56.1.5 Baus. lagernde Bank einbauen**
Bauseits lagerenden Austattungsgegenstand einbauen. Einschl. aller Erd- und Fundamentarbeiten und Anarbeiten der Bodenbeläge.

Gegenstand: Baus. lagerende Bank
Produkt:  ähnlich wie Bank B300V
  von Nusser Stadtmöbel
Material:  Edelstahl
Maße:  LxBxH ca. 180 x 60 x 80 cm
Fundament:  2 St., Beton C20/25
Maße:  je 50 x 50 x 50 cm

Der Einbau erfolgt in einer Pflasterfläche.
Menge: 1,000 St

**56.1.6 Sitzmauer aus Natursteinblöcken herstellen**
Natursteinblöcke nach Plan und Angaben der Bauleitung als Sitzmauern einbauen.
Mauern in mehreren Teilstücke gem. Lageplan, gerade und geschwungen.
Mauern überwiegend freistehend im ebenen Gelände, einzelne Abschnitte jedoch in Böschungen oder unterhalb von befestigten Flächen.

Material: Sandstein, z.B. Ruhrsandstein oder
  Ibbenbürener Sandstein.
  Alle Steine müssen aus einem Bruch
  entstammen und ähnliche Farben aufweisen.
  Bohrlöcher an den Sichtseiten sind zu
  vermeiden.
  Das Material ist vor Ort vor Einbau bemustern
  zu lassen.
Farbe: gelb-beige
Form:  Blöcke/Quader annähernd rechtwinklig
Oberfläche: allseitig spaltrauh
Maße: H/B/L ca. 50 x 50 x 60-100 cm
Bettung: 10 cm Magerbeton
  20 cm Schottertragschicht
Fugen: Engfugig. Die Stoßfugen sind
  auszuzwickeln und mit
  Trasszement zu verfugen,
  mit kleiner Schattenfuge,
  Fugen geglättet
Kanten: spitze Ecken und Kanten sind
  abzuschlagen oder z.B. mit der
  Schruppscheibe leicht abzurunden.

Die Leistung dieser Position versteht sich einschl. Herstellung eines ebenen Planums für die Schotterbettung. Überschüssiger Boden ist an Fehlstellen im Gelände einzubauen.
Menge: 12,000 m

**56.1.7 Parkbank liefern, einbauen**
Ausstattungsgegenstand liefern und aufstellen. Einschl. aller Erd- und Fundamentarbeiten gem. Herstellerangaben
und Anarbeiten der Bodenbeläge.

Gegenstand: Bank mit Rückenlehne und Armlehnen
Maße:  L/B 200 x 66 cm
Sitzhöhe:  48 cm
Sitztiefe:  47 cm
Sitzauflage:  aus FSC-Hartholz, unbehandelt,
  4 Leisten 11,2 x 5 cm, angeordnet mit
  leichter Überhöhung von der Vorderkante,
  Verschraubung nicht sichtbar von unten
Rückenlehne: 3 Leisten 11,2 x 5 cm,
  Verschraubung auf der Rückseite
Füße / Gestell: aus U-Stahl, 8 x 4,5 cm, feuerverzinkt
  und pulverbeschichtet in DB 703
Befestigung:  4 Verlängerungsadapter aus U-Stahl,
  8 x 4,5 cm, Länge 16 cm, feuerverzinkt,
  zur Unterflur-Befestigung der Füße auf
  Fundamente 16 cm unterhalb OK
  Bodenbelag gem. Herstellerangaben.
  Die Verschraubung zwischen Füßen
  und Adapter erfolgt von unten.

Der Einbau erfolgt in einer Pflasterfläche.

Produkt der Planung:
Bank Magnus, mit Armlehnen
Oder gleichwertig.

Möglicher Liefernachweis:
Gemeinnützige Westeifel-Werke
Vulkanring 7
54568 Gerolstein
info@freiraumausstattung.de
Menge: 4,000 St

**56.1.8 Hockerbank liefern, einbauen**
Ausstattungsgegenstand liefern und aufstellen. Einschl. aller Erd- und Fundamentarbeiten gem. Herstellerangaben
und Anarbeiten der Bodenbeläge.

Gegenstand: Hockerbank (ohne Lehnen)
Maße:  L/B 200 x 54 cm
Sitzhöhe:  48 cm
Sitztiefe:  51 cm
Sitzauflage:  aus FSC-Hartholz, unbehandelt,
  4 Leisten 11,2 x 5 cm, angeordnet mit
  leichter Überhöhung in der Mitte,
  Verschraubung nicht sichtbar von unten
Füße / Gestell: aus U-Stahl, 8 x 4,5 cm, feuerverzinkt
  und pulverbeschichtet in DB 703
Befestigung:  4 Verlängerungsadapter aus U-Stahl,
  8 x 4,5 cm, Länge 16 cm, feuerverzinkt,
  zur Unterflur-Befestigung der Füße auf
  Fundamente 16 cm unterhalb OK
  Bodenbelag gem. Herstellerangaben.
  Die Verschraubung zwischen Füßen
  und Adapter erfolgt von unten.

Der Einbau erfolgt in einer Pflasterfläche.

Produkt der Planung:
Hockerbank Magnus
Oder gleichwertig.

Möglicher Liefernachweis:
wie zuvor
Menge: 2,000 St

**56.1.9 Tisch liefern, einbauen**
Ausstattungsgegenstand liefern und aufstellen. Einschl. aller Erd- und Fundamentarbeiten gem. Herstellerangaben
und Anarbeiten der Bodenbeläge.

Produkt:  Tisch
Maße:  LxBxH 200 x 85 x 78 cm
Holzauflage:  aus FSC-Hartholz, unbehandelt,
  6 Leisten 11,2 x 5 cm,
  Verschraubung nicht sichtbar von unten
Füße / Gestell: aus U-Stahl, 8 x 4,5 cm, feuerverzinkt
  und pulverbeschichtet in DB 703
Befestigung:  4 Verlängerungsadapter aus U-Stahl,
  8 x 4,5 cm, Länge 16 cm, feuerverzinkt,
  zur Unterflur-Befestigung der Füße auf
  Fundamente 16 cm unterhalb OK
  Bodenbelag gem. Herstellerangaben.
  Die Verschraubung zwischen Füßen
  und Adapter erfolgt von unten.

Der Einbau erfolgt in einer Pflasterfläche.

Produkt der Planung:
Tisch Magnus
Oder gleichwertig.

Möglicher Liefernachweis:
wie zuvor
Menge: 1,000 St

**56.1.10 Liegebank liefern, einbauen**
Ausstattungsgegenstand liefern und aufstellen. Einschl. aller Erd- und Fundamentarbeiten gem. Herstellerangaben
und Anarbeiten der Bodenbeläge.

Gegenstand: Doppel-Liegebank
Maße:  LxBxH 120 x 160 x 125 cm
Sitzbreite:  120 cm
Sitzhöhe:  43 - 54 cm
Liegefläche:  aus FSC-Hartholz, unbehandelt,
  27 Leisten 60 x 45 mm, geschwungene
  Anordnung mit leicht erhöhter Auflagefäche
  für die Beine und hoher Rückenlehne,
  zusätzlich 2 Blendleisten 75 x 55 mm als
  oberer und vorderer Abschluss der Liegefläche
Füße / Gestell: aus Aluguss mit Pulverbeschichtung
  in DB 703, Füße mit geschwungenem Design
Befestigung:  4 Bodenanker zum Einbetonieren

Der Einbau erfolgt in einer Pflasterfläche (Großsteinpflaster, ungebunden).

Produkt der Planung:
Liegebank Comfort
Oder gleichwertig.

Möglicher Liefernachweis:
Nusser Stadtmöbel GmbH & Co. KG
Max-Eyth-Straße 33
71364 Winnenden
nusser@stadtmoebel.de
Menge: 2,000 St

**56.1.11 Abfalleimer liefern, einbauen**
Ausstattungsgegenstand liefern und aufstellen. Einschl. aller Erd- und Fundamentarbeiten gem. Herstellerangaben
und Anarbeiten der Bodenbeläge.

Gegenstand: Abfallbehälter, rund, mit Einwurföffnung
  und Drahtgitterkorb, mit einer Stütze zum
  Einbetonieren
Gesamthöhe: 820 mm
Behälter:  Höhe 585 mm, Durchmesser 340 mm,
  mit Deckel, aus Stahlblech, feuerverzinkt
  und pulverbeschichtet in DB 703,
  mit feuerverzinktem Drahtgitterkorb 45 l
Einwurföffnung: 250 x 90 mm
Stütze:  rückseitige Stütze aus U-Profil 110 x 45 mm,
  aus Stahl, feuerverzinkt und pulverbeschichtet
  in DB 703
Sicherung:  7 mm Dreikantschloss

Der Einbau erfolgt in Grünflächen.

Produkt der Planung:
Abfallbehälter PROFIrund A3-S45
mit Drahtkorbeinsatz
Andere Produkte sind nicht zugelassen.

Liefernachweis:
wie zuvor
Menge: 3,000 St

**56.1.12 Fahrradständer liefern, einbauen**
Ausstattungsgegenstand liefern und aufstellen. Einschl. aller Erd- und Fundamentarbeiten gem. Herstellerangaben
und Anarbeiten der Bodenbeläge.

Gegenstand: Fahrradständer, bestehend aus einem
  Ring auf Rundrohr auf einem Standfuß
Gesamthöhe: 800 mm
Ring:  D = 600 mm, aus Rundrohr D = 42 mm,
  aus Edelstahl, gestrahlt und elektropoliert
Standfuß:  aus Rundrohr D = 76 mm, aus demselben
  Material, verschweißt mit dem Ring

Sonderausstattung:
Im oberen Bereich des Rings befindet sich innenliegend eine angeschweißte Edelstahltafel, auf der das Stadt-Logo einschl. Schriftzug "Wipperfürth" nach Vorgaben des AG eingelasert sind.
Farbe der Laserung: schwarz.

Der Einbau erfolgt in einer Pflasterfläche.

Produkt der Planung:
Fahrradständer F120V-S
in Sonderausführung "Wipperfürth"
Andere Produkte sind nicht zugelassen.

Liefernachweis:
wie zuvor
Menge: 1,000 St

#### Untertitel 56.2 Besondere Einbauten

*Hinweis: Spielgeräte*
Vorbemerkungen Spielgeräte

Alle nachfolgend beschriebenen Spielgeräte sind nach der aktuell gültigen Fassung der DIN EN 1176
zu fertigen und müssen sämtliche Anforderungen an die
Sicherheit auf öffentlichen Kinderspielplätzen und
Sportanlagen erfüllen. Darüber hinaus ist  DIN 33942 zu berücksichtigen.
Für alle zum Einsatz kommenden Bauteile und Materialien gilt, dass sie wartungsextensiv und möglichst
vandalismusresistent auszulegen sind.
Die Leistungen der nachfolgend beschriebenen Spiegeräte gilt erst dann als erbracht, wenn durch die
ausgeschriebene sicherheitstechnische Abnahme die
Sicherheit der Geräte UND des Umfelds durch einen
unabhängigen Prüfer bestätigt worden ist.
Für alle Geräte muss der Auftragnehmer vor der Abnahme
Montage- und Wartungsanleitungen übergeben.

Vor der Fertigung hat der Auftragnehmer drei detaillierte Zeichnungen des Herstellers einzureichen, die Folgendes darstellen:

1) Lageplan des Unterdecks des Spielschiffes und der Sicherheitsbereiche, maßstäblich und mit Bemaßungen.

2) Lageplan des Oberdecks des Spielschiffes und der Sicherheitsbereiche, maßstäblich und mit Bemaßungen.

3) Ansicht des Spielschiffes, auf der möglichst viele Details zu erkennen sind.

Vor der Lieferung ist der Fundamentplan, maßstäblich und mit Bemaßung, einzureichen.

Konstruktions- und Materialhinweise:

Konstruktionshölzer aus Robinie, frei von Ast- und
Kernfäule, in natürlicher Krummschaftigkeit,
geschält und geschliffen, chemisch unbehandelt.
Pfostendicke nach statischen Erfordernissen,
Pfostenenden kreuzverbolzt.
Oberflächen der Holzkonstruktionen natur oder auf
Anforderung mit einer offenporigen Lasur farbig 2-fach
lasiert.
Verbindungen von tragenden Holzbauteilen untereinander
mit durchgehenden, eingesenkten Bolzen,
Unterlegscheiben und selbstsichernden Muttern.
Verbindungen von Brettern und Bohlen mit Torx-Schrauben
min. d = 6 bzw. 8 mm, vorgebohrt, gesenkt bzw.
Schlossbohrschrauben M10, M12 oder M16.
Abstandshalter der Holzbauteile untereinander aus
gedrehten Vollaluminiumscheiben min d= 40 mm.
- Drehbare Bauelemente mit Kugellagern/Sinterlagern
gelagert. Ausführung Edelstahl.
- Lager und Gelenke aus Edelstahl.
- Bauteile aus Edelstahl, WST 1.4301, geschliffen und
mechanisch poliert.
- Metalloberflächen feuerverzinkt bzw. feuerverzinkt
und pulverbeschichtet.
- Seile und Seilnetze aus gespleisstem Herkulesmaterial
verknüpft bzw. mit Edelstahlklemmen geflochten,
d = mind. 16 mm. Der Seilanschluss sollte passgenaue
Beschläge haben, keine gefährlichen Öffnungen, evtl.
mit Verdrehsicherung.
- Rutschen müssen über ein mind. 2,5 mm starkes Blech
(Volledelstahlkonstruktion) verfügen.
Grundvoraussetzung ist, dass die Bleche aus einem Stück
gearbeitet sind. Die Rutschflächen und Wangen sollten
aus einem Stück gezogen oder gemuldet sein, bzw.
geschweißt, falls es nicht anders möglich ist. Der
Rutschenfuß sollte nach Möglichkeit schräg nach hinten
abgewinkelt sein.

Einbau:

Bei Lieferung, Montage und Einbau der Spielgeräte ist zu berücksichtigen, dass das Baufeld beengt ist und der Einbauort nicht mit großen Fahrzeugen angefahren werden kann. Der Einsatz eines Krans im Baufeld ist ausgeschlossen.
Die Spielgeräte sollten in mehreren Einzelteilen mit kleinem Gerät an den Einbauort gebracht werden. Diese sollten so klein sein, dass sie mit einem Kleinbagger bewegt und platziert werden können.

Der an anderer Stelle im Leistungsverzeichnis beschriebene Baum- und Wurzelschutz gilt auch für den Einbau der Spielgeräte, insb. für den Fundamentaushub!

**56.2.1 Spielschiff "Hansekogge" liefern, einbauen**
Spielgerät liefern und aufstellen. Einschl. aller Erd- und Fundamentarbeiten gem. Herstellerangaben
und Anarbeiten der Bodenbeläge.
Überschüssiger Boden ist zur Verwendung des AN abzufahren.

Spielgerät:
Spielschiff "Hansekogge" gem. Lageplan und Detailplan D1.0, bestehend aus folgenden Bauteilen:

- Schiffsrumpf mit 2 Etagen, Podesthöhen Oberdeck
1,75 m und 2,00 m, Seitenflächen teilweise geschlossen, mehrere Öffnungen und Fenster, erhöhte Reling mit markanter eckiger Hansekogge-Form

- Hauptmast mit Segel, H = ca. 6,00 m,
Segel aus wetterfestem Stoff o.ä. oder Holz

- verlängerter Front-Mast

- Heckruder mit Löchern zum Aufsteig

- Wackelsteg mit Geländer, L = ca. 2,00 m

- Kastenrutsche aus Edelstahl, H = mind. 1,75 m

- Rutschstange aus Edelstahl, H = 2,00 m

- Sandaufzug, drehbar, H = ca. 3,00 m,
bedienbar vom Ober- und Unterdeck aus

- Kletterwand, H = ca. 2,00 m

- Leiter, H = ca. 1,75 m

- innenliegender Netztunnel-Aufstieg mit 2 Öffnungen unten und 1 senkrechten Aussteig oben, mit einer Zwischenebene aus Netzmaterial

- Fernrohr aus Edelstahl, drehbar

- Sprechtrichter mit 2 Trichtern und Verbindungsrohr, komplett aus Edelstahl

- Sandsieb mit Auslauftrichter nach unten

- 2 miteinander verbundene Sandtische in Fass-Optik, davon einer Rollstuhl-unterfahrbar und der andere mit drahbarem Sandschieber und Sandschütte

- Öffnung mit Holzbrett als Tresen

- Truhe (nicht zum Öffnen)

- übereinandergestapelte Stoffballen (aus Holz)

- Geländer und Absturzsicherungen auf dem Oberdeck

Optionale Ausstattung:
Die optionale Ausstattung kann herstellerseits ergänzt werden, um das Schiff optisch aufzuwerten, sie ist jedoch nicht zwingend erforderlich. Mehrkosten dürfen dem AG durch diese Ausstattung nicht entstehen.
- Ausstattung mit Seilen am Masten und Segel (nur optisch, nicht bekletterbar)
- Anker in typischer Form der damaligen Hansekoggen
- kleines Krähennest (nicht bespielbar)
- Zinnen auf der Reling

Materialien:
Pfosten, Wände, Böden, Decken und hölzerne Anbauteile aus Robinie, Seile und Netze aus Herkulesmaterial,
Rutsche und Metallteile aus Edelstahl.
Vgl. Vorbemerkungen.

Farben:
Truhe und Tuchballen sind farbig gestaltet, ansonsten
keine farbige Gestaltung der Holz- und Metallteile.
Seile und Netze: sandfarben, z.B. ähnlich RAL 1002.

Der Innenraum ist so zu bemessen, dass die untere Ebene mit einem Rollstuhl befahren werden kann und alle Spielelemente im Schiffsbauch mit dem Rollstuhl erreichbar sind.

Das Schiff muss die typische Form einer Hansekogge aufweisen.

Möglicher Liefernachweis:
Spielart GmbH
Mühlgasse 1
99880 Hörsel

Die Vorplanung erfolgte in Zusammenarbeit mit dem Hersteller. Andere Hersteller sind ausdrücklich zugelassen.
Menge: 1,000 St

**56.2.2 Einzelpfosten als "Dalben" liefern, einbauen**
Spielgerät liefern und aufstellen. Einschl. aller Erd- und Fundamentarbeiten gem. Herstellerangaben
und Anarbeiten der Bodenbeläge.
Überschüssiger Boden ist zur Verwendung des AN abzufahren.

Gegenstand:
Einzelpfosten aus Robinie, D = 16 - 20 cm, H = 59 cm,
obere Kanten leicht abgerundet.

Die Einzelpfosten stellen "Dalben" dar, an denen Schiffe festgemacht werden. Sie begrezen optisch die Spielplatzfläche.

Farben:
Keine farbige Gestaltung.
Menge: 6,000 St

**56.2.3 Sicherheitstechnische Abnahme Spielplatz**
*** Pauschalposition
Sicherheitstechnische Abnahme des gesamten Spielplatzes einschl. aller Spielgeräte, der Fallschutzflächen und Sicherheitsabstände nach DIN EN 1176, DIN EN 1177 und Geräte- und Produktsicherheitsgesetz.

Einschl. Dokumentation. Die Dokumentation ist zur Abnahme dem AG zu übergeben.
Menge: 1,000 psch

### Titel 57 Vegetationsflächen

#### Untertitel 57.3 Pflanzflächen

**57.3.1 Planum für Pflanzflächen**
Planum der Pflanzflächen herstellen.
Die Flächen sind so anzudrücken, dass nachträgliche Setzungen vermieden werden. Anschlüsse an Wege, Terrassen u.ä. sind 2 cm tiefer als Belagoberkante herzustellen. Anschlüsse an Stellkanten oberflächengleich. Steine, Fremdkörper ab 5 cm Durchmesser, Unrat und schwer verrottbare Pflanzenteile ablesen, laden und zur Verwendung des AN abfahren.

Toleranz: 5 cm auf 4 m Messstrecke
Menge: 170,000 m²

*Hinweis: Vorbemerkungen Pflanzarbeiten*
Vorbemerkungen Pflanzarbeiten

Die Pflanzarbeiten umfassen alle Arbeiten gem. DIN 18916 einschl. Anwässern. Das Pflanzloch ist auf das 2-fache des Ballendurchmessers auszuheben. Sohle und Wände des Pflanzloches sind aufzulockern.

Das Lockern der Pflanzflächen nach den Pflanzarbeiten und das Herstellen der Gießränder ist Nebenleistung und wird nicht vergütet.

Allgemeines

Transport und Verpackung sowie Abladen, Zwischenlagern,
Einschlagen ist in die Preise einzukalkulieren, auch bei bauseitiger Pflanzenlieferung.
Die Sicherung der Pflanzen gegen Wildverbiß ist Nebenleistung des Unternehmers, schränkt nicht die Gewährleistung ein und wird nicht gesondert vergütet.

Gütebestimmung

Für Lieferung und Pflanzung sämtlicher Pflanzen sind die Bestimmungen der DIN 18 916 für die Art der verwendeten Pflanzen bindend. Ferner gelten
die DIN 18 917, 18 919, 18 920.

Einschließlich der Alternativpositionen kann Ersatzliefeung nur mit Genehmigung des Auftraggebers erfolgen.

Die Pflanzen müssen den Gütebestimmungen für
Baumschulpflanzen der FLL (Forschungsgesellschaft,
Landesentwicklung und Landschaftsbau e.V.) entsprechen.
Pflanzen die diesen Angaben nicht entsprechen werden
zurückgewiesen.

Die Pflanzen müssen nachweislich von Standorten mit
ähnlichen Boden- und Klimaverhältnissen stammen.

Pflanzen gleicher Art und Qualität müssen aus dem gleichen Quatier stammen.

*Hinweis: BÄUME*

**57.3.2 Prunus sargentii**
Prunus sargentii liefern und pflanzen.
HSt, 4xv., mDb, ewSt, 20-25 cm
Menge: 3,000 St

**57.3.3 Startdüngung Bäume**
Standorte für Bäume vor Pflanzung mit langsam wirkenden Volldünger aufdüngen, dessen Kaligehalt mind. dem Stickstoffgehalt entspricht.

Aufwandmenge: 60g/m²  4m²/Baum
Menge: 3,000 St

**57.3.4 Rindenschutz Anstrich inkl. Voranstrich**
Rindenschutzanstrich inkl. Voranstrich herstellen.
Schutz der Rinde an Stamm und Hauptästen von Hochstämmen und Solitären gegen Verdunstung und Sonneneinstrahlung herstellen.
Stamm mittels Schleifvlies oder Sprezialbürste verletzungsfrei reinigen und mit einem Voranstrich satt streichen.
Rindenschutz durch deckenden Anstrich mehrjährig (>=5 Jahre) haftender Stammschutzfarbe (weiß) vom Stammfuß bis in der Hauptäste anlegen.
Verarbeitungstemperatur ab +10°C

Stammumfang: bis 30 cm
Arbeitshöhe: bis 3,0 m
Menge: 3,000 St

**57.3.5 Verankerung aus Dreiböcken**
Verankerung aus Dreiböcken herstellen und Pflanzen
anbinden.

Art der Pfähle: Fichte
Länge:  3,00 m
Zopfstärke:  8 cm
Oberfläche:  geschält
Behandlung:  unbehandelt
Bindematerial: Kokosstrick oder Baumbindegurt,
  Breite mind. 48 mm, schwarz oder braun
Abrechnung: 1 Dreibock = 1 Stück

Die Pfähle sind so einzuschlagen, dass die Köpfe auf einer Höhe liegen. Am Kopf sind die Pfähle mit Latten untereinander zu verbinden.
Die Pflanzen sind mit allen Pfählen auf Zug zu verbinden. Die Pfähle sind gem. den Anweisungen der Bauleitung auszurichten.
Menge: 3,000 St

**57.3.6 Gießrand aus Kunststoff herstellen**
Gießrand aus PE-HD-Bahnen liefern und herstellen,
Stärke: 3 mm, Höhe: 300 mm, Farbe: grün,
Ringförmig um den Dreibock der Vorposition einbauen,
Stöße überlappend, mind. 50 mm,
Stöße verkleben / verschrauben,
Gießrand an Baumpfahl mit Schrauben fixieren,
Einbautiefe: ca. 10 cm
Menge: 3,000 St

*Hinweis: STRÄUCHER / HECKEN*

**57.3.7 Carpinus betulus, Hecke**
Carpinus betulus Heckenpflanzen liefern und pflanzen.
Heckenpflanze, 2xv., mB, geschnitten, 125-150 cm.
Pflanzabstand: 3 St/m
Menge: 45,000 St

**57.3.8 Cornus mas**
Cornus mas liefern und pflanzen.
Solitär, 3xv., mDb, 175-200 cm
Menge: 2,000 St

**57.3.9 Deutzia kalmiiflora**
Deutzia kalmiiflora liefern und pflanzen.
Solitär, 3xv., mB, 100-125 cm
Menge: 17,000 St

**57.3.10 Euonymus alatus**
Euonymus alatus liefern und pflanzen.
Solitär, 3xv., mB, 100-125 cm
Menge: 3,000 St

**57.3.11 Spiraea japonica 'Anthony Waterer'**
Spiraea japonica ‘Anthony Waterer‘ liefern und pflanzen.
Im Container, 30-40 cm
Menge: 42,000 St

**57.3.12 Alchemilla mollis**
Alchemilla mollis liefern und pflanzen.
Menge: 190,000 St

**57.3.13 Brunnera macrophylla**
Brunnera macrophylla liefern und pflanzen.
Menge: 112,000 St

**57.3.14 Buglossoides purpurcaerulea**
Buglossoides purpurcaerulea liefern und pflanzen.
Menge: 144,000 St

**57.3.15 Carex morowii 'Variegata'**
Carex morowii ‘Variegata‘ liefern und pflanzen.
Menge: 176,000 St

**57.3.16 Dryopteris affinis**
Dryopteris affinis liefern und pflanzen.
Menge: 24,000 St

**57.3.17 Geranium marcorrhizum 'Spessart'**
Geranium marcorrhizum ‘Spessart‘ liefern und pflanzen.
Menge: 324,000 St

**57.3.18 Hosta 'Francee'**
Hosta ‘Francee‘ liefern und pflanzen.
Menge: 68,000 St

**57.3.19 Hosta 'Sum and Substance'**
Hosta ‘Sum and Substance‘ liefern und pflanzen.
Menge: 42,000 St

**57.3.20 Pennisetum alopecuroides 'Hameln'**
Pennisetum alopecuroides ‘Hameln‘ liefern und pflanzen.
Menge: 64,000 St

**57.3.21 Polystichum setiferum**
Polystichum setiferum liefern und pflanzen.
Menge: 32,000 St

**57.3.22 Sesleria autumnalis**
Sesleria autumnalis liefern und pflanzen.
Menge: 108,000 St

**57.3.23 Waldsteinia ternata**
Waldsteinia ternata liefern und pflanzen.
Menge: 616,000 St

**57.3.24 Blumenzwiebel Camassia quamash**
Camassia quamash liefern und setzen.
Menge: 1360,000 St

**57.3.25 Blumenzwiebel Narzisse 'Jetfire'**
Narzisse ‘Jetfire‘ liefern und setzen.
Menge: 600,000 St

**57.3.26 Blumenzwiebel Narzisse 'Sailboat'**
Narzisse ‘Sailboat‘ liefern und setzen.
Menge: 600,000 St

**57.3.27 Pflanzflächen düngen**
Pflanzflächen vor dem Mulchen mit Langzeitdünger
aufdüngen.
Menge: 170,000 m²

**57.3.28 Rindenhumus 40 l/m²**
Bodenverbesserungsmittel gleichmäßig auf Pflanzflächen aufbringen.

Material:  Rindenhumus
Anforderungen: gem. Gütegemeinschaft Substrate
  für Pflanzen e. V.
Körnung:  0-20 mm
Menge:  40 l/m2
Menge: 170,000 m²

*Hinweis: Vorbemerkungen Fertigstellungspflege*
Vorbemerkungen zur Fertigstellungspflege

Die nachfolgend beschriebenen Leistungen der
Fertigstellungspflege umfassen alle zur Erzielung
des abnahmefähigen Zustandes erforderlichen
Leistungen.

Wird mit diesen Leistungen der abnahmefähige
Zustand nicht erreicht, werden die darüberhinaus
erforderlichen Leistungen nicht vergütet.

Die Ausführung jeder Einzelleistung ist dem AG
bzw. dessen Beauftragten vor ihrem Beginn und nach
ihrem Abschluß schriftlich anzuzeigen.

Das Lockern der Pflanzflächen nach den
Pflanzarbeiten und das Herstellen der Gießränder
wird nicht vergütet.

**57.3.29 Einzelbäume gem. DIN 18 916 wässern, 10x**
Einzelbäume gem. DIN 18 916 wässern.

Zeitpunkt:  in Abhängigkeit von den
  Witterungsbedingungen und in
  Absprache mit der Bauleitung.
Wasser:  ist vom AN zu liefern
Aufwandsmenge: 200 l/Baum

Einzutragen ist der EP für 10 Arbeitsgänge.

Bei der Abrechnung ist der EP per Dreisatz auf die tatsächlich ausgeführten und nachgewiesenen Arbeitsgänge anzupassen.

Die tatsächlich ausgebrachte Wassermenge ist durch
entsprechende Nachweise zu belegen.
Menge: 3,000 St

**57.3.30 Pflanzflächen gem. DIN 18 916 wässern, 10x**
Pflanzflächen gem. DIN 18 916 wässern.

Zeitpunkt:  in Abhängigkeit von den
  Witterungsbedingungen und in
  Absprache mit der Bauleitung.
Wasser:  ist vom AN zu liefern
Aufwandsmenge: 20 l/m2
Ausbringung: in möglichst feinen Tropfen

Einzutragen ist der EP für 10 Arbeitsgänge.

Bei der Abrechnung ist der EP per Dreisatz auf die tatsächlich ausgeführten und nachgewiesenen Arbeitsgänge anzupassen.

Die tatsächlich ausgebrachte Wassermenge ist durch
entsprechende Nachweise zu belegen.
Menge: 170,000 m²

**57.3.31 Pflanzflächen gem. DIN 18 916 pflegen, 4x**
Pflanzflächen gem. DIN 18 916 pflegen. Die Leistung umfasst das Lockern der Pflanzflächen und Baumscheiben unter Schonung des Wurzelwerkes, das Ausschneiden von trockenen oder beschädigten Pflanzenteilen entsprechend den Besonderheiten der Pflanzenart, das Säubern der Pflanzflächen von Unkraut, Steinen und sonstigem Unrat ab 5 cm Durchmesser, die Abfuhr des anfallenden Materials zur Verwendung des AN und das Nachrichten und Nachbinden der Verankerung. Die Pflanzen sind auf Krankheiten und Schädlinge zu überwachen und gegebenenfalls zu behandeln. Formhecken und Formgehölze sind durch Erziehungsschnitt aufzubauen. Die Pflanzen sind artspezifisch zu düngen.

Bearbeitungstiefe: mind. 3 cm
zeitl.Abstand: ca. 3-4 Wochen

Einzutragen ist der EP für 4 Arbeitsgänge.

Bei der Abrechnung ist der EP per Dreisatz auf die tatsächlich ausgeführten und nachgewiesenen Arbeitsgänge anzupassen.
Menge: 170,000 m²

#### Untertitel 57.4 Rasen- und Saatflächen

**57.4.1 Feinplanum der Rasenflächen**
Feinplanum der Rasenflächen herstellen.
Die Flächen sind so anzudrücken, dass nachträgliche
Setzungen vermieden werden. Anschlüsse an Wege,
Terrassen u.ä. sind 2 cm tiefer als Belagoberkante
herzustellen. Anschlüsse an Stellkanten
oberflächengleich. Steine, Fremdkörper ab 5 cm
Durchmesser, Unrat und schwer verrottbare
Pflanzenteile ablesen, laden und zur Verwendung
des AN abfahren.

Toleranz: 3 cm auf 4 m Messstrecke
Menge: 180,000 m²

**57.4.2 Fertigrasen verlegen, RSM 2.3-Gebrauchsrasen**
*** Grundposition ZZ 1.0
Fertigrasenfläche auf vorhandenem Planum herstellen,
aus Rollrasen RSM 2.3 Gebrauchsrasen - Spielrasen,
Schälstärke 2-3 cm. Anlieferung auf Paletten.
Einschl. Anwalzen und Anwässer mit mind. 15 l/m².
Menge: 180,000 m²

**57.4.3 Rasenflächen gem. DIN 18 917 pflegen, 4x**
Rasenflächen gem. DIN 18 917 pflegen. Die Leistung umfasst das Mähen der Rasenflächen, Nachsäen von Kahlstellen, Abwalzen der Rasenflächen, das Stechen von Rasenkanten, Säubern der Flächen von Mähgut, Steinen und Unrat ab 5 cm Durchmesser und Abfuhr der Stoffe zur Verwendung des AN.

Wuchshöhe:  max. 8 cm
Schnitthöhe:  max. 4 cm
zeitl. Abstand: je nach Wuchs
Flächen:  neuer Rollrasen und vorhandene
  Rasenflächen

Einzutragen ist der EP für 4 Arbeitsgänge.

Bei der Abrechnung ist der EP per Dreisatz auf die tatsächlich ausgeführten und nachgewiesenen Arbeitsgänge anzupassen.
Menge: 300,000 m²

### Titel 59 Sonstige Maßnahmen für Außenanlagen und Freiflächen

#### Untertitel 59.1 Baustelleneinrichtung

**59.1.1 Erwirken einer verkehrsrechtlichen Anordnung**
*** Pauschalposition
Erwirken einer verkehrsrechtlichen Anordnung einschl. der erforderlichen Gebühr für die Bauzeit.

Straßen- und Wegeabschnitte:

- Baustellenzufahrt im Bereich Hochstraße 30 bis Untere Straße 2 über den vorhandenen Bürgersteig.
- Teilweise Sperrung des Bürgersteigs während der gesamten Bauzeit. Ein Bereich entlang der Straßen bleibt jedoch nutzbar.
- Kurzzeitige Vollsperrung des Bürgersteigs während der Anschlussarbeiten für Wasser und Strom.

Die verkehrsrechtliche Anordnung ist vor Baubeginn einzuholen und dem AG vorzulegen. Diese Pauschale gilt für die gesamte Bauzeit und wird nur einmal vergütet.
Menge: 1,000 psch

**59.1.2 Einrichtungen zur Verkehrssicherung**
*** Pauschalposition
Einrichtungen zur Verkehrsführung, Sicherung und Regelung unter Aufrechterhaltung des Verkehrs nach Regelplan der Verkehrsrechtlichen Anordnung aufbauen, vorhalten, unterhalten, betreiben und nach Beendigung der Baumaßnahme zurückbauen.
Der Ersatz beschädigter oder abhandengekommener Teile ist mit dem EP abgegolten.
Einrichtungen nach StVO.

Lichtzeichenanlagen und Umleitungen des KFZ-Verkehrs werden nicht benötigt und sind nicht einzukalkulieren.

Abrechnung: 50% nach Aufbau, 50% nach Abbau
Menge: 1,000 psch

**59.1.3 Bauzaun aufstellen, versetzen, H = 2m**
Bauzaun, aufstellen, für die Dauer der Ausführung vorhalten, unterhalten und beseitigen. Der Bauzaun ist situativ und bauablaufbedingt nach Abstimmung mit der Bauleitung aufzustellen und gem. Baufortschritt im Baustellenbereich zu versetzen.

Ausführung:  Fertig-Montagezaun
Zaunhöhe:  über Boden 2,05 m

Einschl. Betonfüßen und Verschrauben der Zaunfelder
miteinander. Vergütet werden nur die maximal auf der Baustelle vorhandenen Elemente.

Baumschutz:
Der Bauzaun dient auch dazu den Bestandsbaum mittig im Baufeld (Ahorn) während der gesamten Bauzeit zu schützen, vgl. Baustelleneinrichtungsplan.
Menge: 77,000 m

**59.1.4 Absperrschrankengitter aufstellen, versetzen, H = 1m**
Absperrschrankengitter, gem. ZTV-SA TL-Absperrschranken, zum Schutz für Fußgänger gegen Absturz, bestehend aus beweglichen Rahmenkonstruktionen von nicht mehr als 2,00 m Einzellänge sowie von mindestens 1,00 m Höhe liefern und standsicher aufstellen.
Absperrschrankengitter für die Dauer der Bauarbeiten vorhalten, unterhalten, entsprechend dem Baufortschritt umstellen, nach Beendigung der Bauarbeiten abbauen und zur freien Verwendung abfahren.

Vergütet werden nur die maximal auf der Baustelle vorhandenen Elemente.
Menge: 42,000 m

**59.1.5 Fußgängerbrücke aufstellen, versetzen, bis 3,0 m**
Fußgängerbohlenweg, 1,50 m breit, bis 3,00 m lang, mit 0,90 m hohem beidseitigen Handlauf nach Angabe der Bauleitung aufstellen, während der Bauzeit vorhalten, unterhalten, mehrmalig umsetzen und nach Abschluss der Bauarbeiten abbauen.
Menge: 1,000 St

**59.1.6 Stahlplatten verlegen, umlegen**
Befahrbare Stahlplatten (SLW 60) in Einzelflächen liefern und im Bereich von Gräben und zum Schutz von Baumwurzeln auflegen.
Mindestmal der Platten: 2,0 x 1,0 m.
Die Leistung umfasst das Vorhalten, Unterhalten sowie den Abbau der Platten einschließlich der erforderlichen Auflagerausbildungen.

Jede Stahlplatte wird nur einmal vergütet unabhängig vom jeweiligen Bauabschnitt. Die Platten müssen entsprechend des Baufortschrittes mehrfach umgelegt werden.

Baumschutz:
Die Platten dienen überwiegend als Schutz des Wurzelraum eines Bestandsbaums (Ahorn) gegen Verdichtung, vgl. Baustelleneinrichtungsplan.
Menge: 30,000 m²

**59.1.7 Stammschutz an Bäumen, bis 40 cm Durchm.**
Schutzmaßnahmen an Bäumen gem. RAS-LG 4 und DIN 18 920 herstellen, vorhalten für die Dauer der Baumaßnahme und anschließend zur Verwendung des AN beseitigen.

Stammschutz gegen mechanische Schäden für Bäume durch Bohlenmantel, einschl. Polsterung gegen den Baum. Die Bohlen dürfen nicht auf den Wurzelhals aufgesetzt werden.

Stammdurchmesser:  bis 40 cm
Mindestabstand vom Stamm: 15 cm
Mindesthöhe:  200 cm
Mindestdicke der Bretter:  24 mm
Polsterung:  FF-Dränrohr mit
  Kokosummantellung

Diese Leistung ist vor Beginn aller weiteren Arbeiten durchzuführen und bedarf einer gesonderten Abnahme durch die Bauleitung.
Menge: 2,000 St

**59.1.8 Stammschutz an Bäumen, bis 150 cm Durchm.**
Schutzmaßnahmen an Bäumen gem. RAS-LP 4 und DIN 18920 herstellen, vorhalten für die Dauer der Baumaßnahme und Anschließend zur Verwendung des AN beseitigen.

Stammschutz gegen mechanische Schäden für Bäume durch Bohlenmantel, einschl. Polsterung gegen den Baum. Die Bohlen dürfen nicht auf den Wurzelhals aufgesetzt werden.

Stammdurchmesser:  über 40 bis 150 cm
Mindestabstand vom Stamm: 15 cm
Mindesthöhe:  200 cm
Mindestdicke der Bretter:  24 mm
Polsterung:  FF-Dränrohr mit
  Kokosummantellung

Diese Leistung ist vor Beginn aller weiteren Arbeiten durchzuführen und bedarf einer gesonderten Abnahme durch die Bauleitung.
Menge: 1,000 St

#### Untertitel 59.9 Sonstiges zur KG 590

**59.9.1 Einmessen der Planung im Gelände**
*** Pauschalposition
Einmessen der Planung mittels GPS im Gelände und Anlegen aller erforderlichen Absteckungen.

Über diese Position wird das selbstständige Einpflegen der CAD-Grundlage in das betriebseigene EDV-System und das Abstecken von allen Fixpunkten und Achsen im Gelände, die zur Bauausführung erforderlich sind, vergolten. Letztere Arbeit kann z.B. mit einem "Roverstab" erfolgen. Dabei sollte berücksichtigt werden, dass Bestandsbäume auf dem Gelände GPS-Signale stören könnten.
Seitens des Auftrageggebers werden keinerlei Vermesserleistungen durchgeführt. Absteckungsinformationen und Maßketten sind in den zur Verfügung gestellten Plänen bis auf wenige Ausnahmen nicht vorhanden.

Aufgrund der beengten Flächenverhältnisse ist ein exaktes Abstecken notwendig. Eine Absteckung anhand von aus den Papierplänen entnommenen Maßen und damit einhergehenden Ungenauigkeiten ist nicht zulässig.

Die Planung wird von dem Auftraggeber als CAD-Grundlage im Dateiformal DWG zur Verfügung gestellt. Die Grundlage ist georeferenziert.
Menge: 1,000 psch

**59.9.2 Facharbeiter einschl. vorhalten aller Werkzeuge**
Facharbeiter einschl. vorhalten aller Werkzeuge.
Menge: 10,000 h

**59.9.3 LKW, einschl. Fahrer, Nutzlast 8,0-12,0 t**
LKW, einschl. Fahrer
Nutzlast 8,0-12,0 to.
Menge: 1,000 h

**59.9.4 Radlader, einschl. Anbaugeräte und Fahrer, 18 - 37 KW**
Radlader, einschl. Anbaugeräte und Fahrer
Leistung 18 - 37 KW
Menge: 1,000 h

**59.9.5 Hydraulikbagger, einschl. Anbaugeräte und Fahrer, 20 - 50 KW**
Hydraulikbagger, einschl. Anbaugeräte und Fahrer
Leistung 20 - 50 KW
Menge: 1,000 h
